# Limpiapies de PVC

- Propiedad del archivo: CYPE INGENIEROS, S.A.
- Formato: FIEBDC-3/2002
- Ámbito geográfico: Chile
- Divisa: CHL
- Costes indirectos: 3.00 %
- Gastos generales: 13.00 %
- Beneficio industrial: 6.00 %
- IVA: 19.00 %

## R Revestimientos

### RS Pisos

#### RSF Alfombras y limpiapieses

**RSF014** Ud Limpiapies de PVC.
Limpiapies con base de PVC, acabado superficial con fibras de polipropileno de color gris, espesor total 8 mm, de 60x40 cm, uso interior y exterior, enrollable, instalado en cajeado de piso formado por foso de 8 mm de profundidad (no incluido en este precio). Incluso preparación de la superficie soporte.
Incluye: Preparación de la superficie soporte. Colocación del limpiapies.
Criterio de medición de proyecto: Número de unidades previstas, según documentación gráfica de Proyecto.
Criterio de medición de obra: Se medirá el número de unidades realmente ejecutadas según especificaciones de Proyecto.

| Código | Ud | Descripción | Rendimiento | Precio | Importe |
|---|---|---|---|---|---|
| mt18fep020a | Ud | Limpiapies con base de PVC, acabado superficial con fibras de polipropileno de color gris, espesor total 8 mm, de 60x40 cm, uso interior y exterior, enrollable, para instalar en cajeado de piso formado por foso de 8 mm de profundidad. (material) | 1.000 | 3599.36 | 3599.36 |
| mo027 | h | Maestro1ª instalador de moquetas y revestimientos textiles. (mano de obra) | 0.040 | 8324.16 | 332.97 |
| mo065 | h | Ayudante instalador de moquetas y revestimientos textiles. (mano de obra) | 0.040 | 6222.52 | 248.90 |
| % | % | Herramientas | 2 % | 4181.23 | 83.62 |
|  |  | Costes directos |  |  | 4264.85 |
