# Piso interior de mosaico de gres esmaltado. Colocación en capa fina

- Propiedad del archivo: CYPE INGENIEROS, S.A.
- Formato: FIEBDC-3/2002
- Ámbito geográfico: Chile
- Divisa: CHL
- Costes indirectos: 3.00 %
- Gastos generales: 13.00 %
- Beneficio industrial: 6.00 %
- IVA: 19.00 %

## R Revestimientos

### RS Pisos

#### RSG Cerámicos

**RSG180** m² Piso interior de mosaico de gres esmaltado. Colocación en capa fina.
Piso interior de mosaico de gres esmaltado, con teselas de 25x25x5 mm montadas sobre una malla, gama media, capacidad de absorción de agua E<3%, con resistencia al deslizamiento media. SOPORTE: de mortero de cemento. COLOCACIÓN: en capa fina con adhesivo cementoso mejorado, C2 TE, con deslizamiento reducido y tiempo abierto ampliado. REJUNTADO: con mortero de juntas cementoso mejorado, con absorción de agua reducida y resistencia elevada a la abrasión tipo CG 2 W A, color blanco, en juntas de 2 mm de espesor.
Incluye: Limpieza y comprobación de la superficie soporte. Replanteo de los niveles de acabado. Replanteo de la disposición de las piezas y juntas de movimiento. Aplicación del adhesivo. Colocación de las crucetas. Colocación de las piezas a punta de plana. Formación de juntas de partición, perimetrales y estructurales. Rejuntado. Eliminación y limpieza del material sobrante. Limpieza final del piso.
Criterio de medición de proyecto: Superficie útil, medida según documentación gráfica de Proyecto. No se ha incrementado la cubicación por roturas y recortes, ya que en la descomposición se ha considerado un 5% más de piezas.
Criterio de medición de obra: Se medirá la superficie realmente ejecutada según especificaciones de Proyecto.

| Código | Ud | Descripción | Rendimiento | Precio | Importe |
|---|---|---|---|---|---|
| mt09mcp100d | kg | Adhesivo cementoso mejorado, C2 TE, con deslizamiento reducido y tiempo abierto ampliado, color blanco, a base de cemento de alta resistencia, áridos seleccionados, aditivos y resinas sintéticas, para la colocación en capa fina de todo tipo de piezas cerámicas en paramentos verticales interiores y pisos interiores y exteriores. (material) | 4.000 | 304.32 | 1217.28 |
| mt19abe110eb | m² | Mosaico de gres esmaltado, con teselas de 25x25x5 mm montadas sobre una malla, con una junta de separación entre teselas de 2 mm, gama media, capacidad de absorción de agua E<3%, con resistencia al deslizamiento media. (material) | 1.050 | 7911.70 | 8307.29 |
| mt18acc100a | Ud | Kit de crucetas de PVC para garantizar un espesor de las juntas entre piezas de entre 1 y 20 mm, en revestimientos y pisos cerámicos. (material) | 3.200 | 1669.28 | 5341.70 |
| mt09mcp020bB | kg | Mortero de juntas cementoso mejorado, con absorción de agua reducida y resistencia elevada a la abrasión, tipo CG2 W A, color blanco, para juntas de 2 a 15 mm, a base de cemento de alta resistencia, áridos seleccionados, aditivos especiales y pigmentos, con efecto antimoho, antiverdín y preventivo de las eflorescencias, hidrorrepelente, especial para rejuntado de todo tipo de piezas cerámicas y piedras naturales en zonas de proliferación de microorganismos. (material) | 1.340 | 879.53 | 1178.57 |
| mo023 | h | Maestro 1ª colocador de piso. (mano de obra) | 0.564 | 8324.16 | 4694.83 |
| mo061 | h | Ayudante solador. (mano de obra) | 0.282 | 6222.52 | 1754.75 |
| % | % | Herramientas | 2 % | 22494.42 | 449.89 |
|  |  | Costes directos |  |  | 22944.31 |
