# Encerado de piso cerámico poroso

- Propiedad del archivo: CYPE INGENIEROS, S.A.
- Formato: FIEBDC-3/2002
- Ámbito geográfico: Chile
- Divisa: CHL
- Costes indirectos: 3.00 %
- Gastos generales: 13.00 %
- Beneficio industrial: 6.00 %
- IVA: 19.00 %

## R Revestimientos

### RS Pisos

#### RSY Reparaciones

**RSY021** m² Encerado de piso cerámico poroso.
Encerado de piso cerámico poroso ubicado en el interior, mediante la aplicación de dos manos de cera vegetal de carnaúba, según las instrucciones y dosificaciones recomendadas por el fabricante, para la protección de la superficie cerámica, evitando la aparición de salitre e incrustaciones. Incluso limpieza previa del piso, con eliminación de partículas sueltas, sin incluir la limpieza de manchas de grasa, eflorescencias salinas e incrustaciones.
Incluye: Limpieza. Encerado del piso.
Criterio de medición de proyecto: Superficie medida según documentación gráfica de Proyecto.
Criterio de medición de obra: Se medirá la superficie realmente ejecutada según especificaciones de Proyecto.

| Código | Ud | Descripción | Rendimiento | Precio | Importe |
|---|---|---|---|---|---|
| mt08lim090b | kg | Cera vegetal de carnaúba, obtenida a partir de la hoja de palma de carnaúba, para encerado de suelos. (material) | 0.250 | 4657.63 | 1164.41 |
| mo112 | h | Jornal especializado de construcción. (mano de obra) | 0.135 | 6095.47 | 822.89 |
| mo113 | h | Jornal construcción. (mano de obra) | 0.067 | 5997.35 | 401.82 |
| % | % | Herramientas | 2 % | 2389.12 | 47.78 |
|  |  | Costes directos |  |  | 2436.90 |
