# Preparación de superficie de hormigón mediante proyección de agua y material abrasivo

- Propiedad del archivo: CYPE INGENIEROS, S.A.
- Formato: FIEBDC-3/2002
- Ámbito geográfico: Chile
- Divisa: CHL
- Costes indirectos: 3.00 %
- Gastos generales: 13.00 %
- Beneficio industrial: 6.00 %
- IVA: 19.00 %

## R Revestimientos

### RY Preparaciones, protecciones, reparaciones y refuerzos de revestimientos

#### RYP Preparaciones

**RYP120** m² Preparación de superficie de hormigón mediante proyección de agua y material abrasivo.
Preparación de superficie de hormigón mediante proyección de agua y material abrasivo formado por partículas de silicato de aluminio, eliminando los restos de suciedad, grasas y polvo del soporte.
Incluye: Montaje de la protección contra el polvo y el agua. Montaje y preparación del equipo. Aplicación mecánica del chorro de agua con partículas. Desmontaje del equipo. Limpieza de la superficie soporte. Recogida y eliminación del agua de limpieza. Retirada y acopio del material proyectado y los restos generados. Carga del material proyectado y los restos generados sobre camión o contenedor.
Criterio de medición de proyecto: Superficie medida según documentación gráfica de Proyecto.
Criterio de medición de obra: Se medirá la superficie realmente ejecutada según especificaciones de Proyecto.

| Código | Ud | Descripción | Rendimiento | Precio | Importe |
|---|---|---|---|---|---|
| mt08lim010a | kg | Abrasivo para limpieza mediante chorro a presión, formado por partículas de silicato de aluminio. (material) | 0.500 | 155.39 | 77.70 |
| mq08lch020a | h | Equipo de chorro de agua a presión. (maquinaria) | 0.116 | 3782.95 | 438.82 |
| mq08gel010k | h | Grupo electrógeno insonorizado, trifásico, de 45 kVA de potencia. (maquinaria) | 0.116 | 3530.26 | 409.51 |
| mo112 | h | Jornal especializado de construcción. (mano de obra) | 0.138 | 6093.24 | 840.87 |
| mo113 | h | Jornal construcción. (mano de obra) | 0.138 | 5995.15 | 827.33 |
| % | % | Herramientas | 2 % | 2594.23 | 51.88 |
|  |  | Costes directos |  |  | 2646.11 |
