# Reparación de grieta en revestimiento de mortero, con masilla elástica

- Propiedad del archivo: CYPE INGENIEROS, S.A.
- Formato: FIEBDC-3/2002
- Ámbito geográfico: Chile
- Divisa: CHL
- Costes indirectos: 3.00 %
- Gastos generales: 13.00 %
- Beneficio industrial: 6.00 %
- IVA: 19.00 %

## R Revestimientos

### RY Preparaciones, protecciones, reparaciones y refuerzos de revestimientos

#### RYY Reparaciones

**RYY022** m Reparación de grieta en revestimiento de mortero, con masilla elástica.
Reparación de grieta en revestimiento de mortero sobre el paramento horizontal exterior mediante el sellado con masilla a base de poliuretano, presionando el producto hacia el interior de la grieta con una espátula. Incluso apertura de la grieta en forma de V mediante el picado de los bordes con plana, eliminación del material suelto y no consolidado, limpieza en seco con cepillo, lijado para eliminar imperfecciones, retirada y carga manual de escombros sobre camión o contenedor.
Incluye: Preparación de la grieta. Aplicación de la masilla. Lijado. Limpieza de los restos de obra. Carga de escombros sobre camión o contenedor.
Criterio de medición de proyecto: Longitud medida según documentación gráfica de Proyecto.
Criterio de medición de obra: Se medirá la longitud realmente ejecutada según especificaciones de Proyecto.

| Código | Ud | Descripción | Rendimiento | Precio | Importe |
|---|---|---|---|---|---|
| mt15dag506f | Ud | Cartucho de 300 cm³ de masilla monocomponente a base de poliuretano, color negro, con dureza Shore A aproximada de 20, según ISO 868 y elongación a rotura >= 400%, según ISO 8339. (material) | 0.800 | 12677.29 | 10141.83 |
| mo038 | h | Maestro 1ª pintor. (mano de obra) | 0.207 | 8327.21 | 1723.73 |
| mo076 | h | Ayudante pintor. (mano de obra) | 0.207 | 6224.80 | 1288.53 |
| % | % | Herramientas | 2 % | 13154.09 | 263.08 |
|  |  | Costes directos |  |  | 13417.17 |
