# Lavamanos con pedestal, de porcelana sanitaria

- Propiedad del archivo: CYPE INGENIEROS, S.A.
- Formato: FIEBDC-3/2002
- Ámbito geográfico: Chile
- Divisa: CHL
- Costes indirectos: 3.00 %
- Gastos generales: 13.00 %
- Beneficio industrial: 6.00 %
- IVA: 19.00 %

## S Señalética y equipamiento

### SA Artefactos sanitarios

#### SAM Lavamanos

**SAM045** Ud Lavamanos con pedestal, de porcelana sanitaria.
Lavamanos de esquina mural, de porcelana sanitaria, acabado termoesmaltado, color blanco, de 415x410x165 mm, con un orificio para la grifería y rebosadero, con válvula de desagüe de latón cromado y juego de fijación de 2 piezas, con pedestal de lavatorio, de porcelana sanitaria, acabado termoesmaltado, color blanco, y desagüe con sifón botella de ABS, acabado brillante imitación cromo. Incluso juego de fijación y silicona para sellado de juntas.
Criterio de valoración económica: El precio no incluye la grifería.
Incluye: Replanteo. Colocación y fijación del aparato. Montaje del desagüe. Conexión a la red de evacuación. Comprobación de su correcto funcionamiento. Sellado de juntas.
Criterio de medición de proyecto: Número de unidades previstas, según documentación gráfica de Proyecto.
Criterio de medición de obra: Se medirá el número de unidades realmente colocadas según especificaciones de Proyecto.

| Código | Ud | Descripción | Rendimiento | Precio | Importe |
|---|---|---|---|---|---|
| mt30seg012a | Ud | Lavamanos de esquina mural, de porcelana sanitaria, acabado termoesmaltado, color blanco, de 415x410x165 mm, con un orificio para la grifería y rebosadero. (material) | 1.000 | 71707.73 | 71707.73 |
| mt30asg010a | Ud | Válvula de desagüe de latón cromado, de 60 mm de longitud, con tapón de desagüe integrado exterior con botón de accionamiento. (material) | 1.000 | 68033.45 | 68033.45 |
| mt30asg050a | Ud | Juego de fijación de 2 piezas, para lavamanos. (material) | 1.000 | 15645.33 | 15645.33 |
| mt30asg070cb | Ud | Sifón botella de ABS, acabado brillante imitación cromo, con salida de 40 mm de diámetro exterior, para lavatorio, con embellecedor. (material) | 1.000 | 57721.75 | 57721.75 |
| mt30seg022a | Ud | Pedestal de lavatorio, de porcelana sanitaria, acabado termoesmaltado, color blanco, de 190x170x700 mm. (material) | 1.000 | 71707.73 | 71707.73 |
| mt30www005 | Ud | Cartucho de 300 ml de silicona ácida monocomponente, fungicida, para sellado de juntas en ambientes húmedos. (material) | 0.012 | 9164.32 | 109.97 |
| op00ato010 |  | Atornillador. | 1.000 | 0.00 | 0.00 |
| op00mar010 |  | Martillo. | 1.000 | 0.00 | 0.00 |
| op00tal010 |  | Taladro. | 1.000 | 0.00 | 0.00 |
| mo008 | h | Maestro 1ª gasfitero. (mano de obra) | 1.931 | 8556.75 | 16523.08 |
| % | % | Herramientas | 2 % | 301449.04 | 6028.98 |
|  |  | Costes directos |  |  | 307478.02 |
