# Mueble base para lavatorio

- Propiedad del archivo: CYPE INGENIEROS, S.A.
- Formato: FIEBDC-3/2002
- Ámbito geográfico: Chile
- Divisa: CHL
- Costes indirectos: 3.00 %
- Gastos generales: 13.00 %
- Beneficio industrial: 6.00 %
- IVA: 19.00 %

## S Señalética y equipamiento

### SM Baños

#### SMN Muebles

**SMN010** Ud Mueble base para lavatorio.
Mueble de baño (módulo base), para lavatorio de empotrar en cubierta, de acero inoxidable 18/8 y complementos de madera natural de cerezo barnizado, de 650 mm de anchura. Incluso elementos de fijación. Totalmente montado.
Incluye: Replanteo del emplazamiento y marcado de los puntos de fijación. Montaje del mueble.
Criterio de medición de proyecto: Número de unidades previstas, según documentación gráfica de Proyecto.
Criterio de medición de obra: Se medirá el número de unidades realmente colocadas según especificaciones de Proyecto.

| Código | Ud | Descripción | Rendimiento | Precio | Importe |
|---|---|---|---|---|---|
| mt31mes010bb | Ud | Mueble de baño (módulo base), para lavatorio de empotrar en cubierta, de acero inoxidable 18/8 y complementos de madera natural de cerezo barnizado, de 650 mm de anchura. (material) | 1.000 | 757876.85 | 757876.85 |
| op00ato010 |  | Atornillador. | 1.000 | 0.00 | 0.00 |
| mo011 | h | Maestro 1ª montador. (mano de obra) | 0.664 | 8556.75 | 5681.68 |
| mo080 | h | Ayudante montador. (mano de obra) | 0.664 | 6224.80 | 4133.27 |
| % | % | Herramientas | 2 % | 767691.80 | 15353.84 |
|  |  | Costes directos |  |  | 783045.64 |
