# Pintura al clorocaucho sobre paramento horizontal en pistas deportivas

- Propiedad del archivo: CYPE INGENIEROS, S.A.
- Formato: FIEBDC-3/2002
- Ámbito geográfico: Chile
- Divisa: CHL
- Costes indirectos: 3.00 %
- Gastos generales: 13.00 %
- Beneficio industrial: 6.00 %
- IVA: 19.00 %

## U Urbanización interior del lote

### UD Pistas deportivas

#### UDV Revestimientos

**UDV035** m² Pintura al clorocaucho sobre paramento horizontal en pistas deportivas.
Aplicación manual de dos manos de pintura al clorocaucho, color verde, acabado satinado, textura lisa, diluidas con un 10 a 15% de diluyente formulado a base de hidrocarburos aromáticos, (rendimiento: 0,11 l/m² cada mano); sobre paramento horizontal de hormigón, para pista de frontón.
Criterio de valoración económica: El precio incluye la protección de los elementos del entorno que puedan verse afectados durante los trabajos.
Incluye: Preparación y limpieza previa del soporte. Preparación de la mezcla. Aplicación de una mano de fondo y una mano de acabado.
Criterio de medición de proyecto: Superficie medida según documentación gráfica de Proyecto.
Criterio de medición de obra: Se medirá la superficie realmente ejecutada según especificaciones de Proyecto.

| Código | Ud | Descripción | Rendimiento | Precio | Importe |
|---|---|---|---|---|---|
| mt27pdj020e | l | Pintura, a base de resinas de clorocaucho, color verde, acabado satinado, resistente a los álcalis; para aplicar con brocha, rodillo o pistola. (material) | 0.220 | 11325.07 | 2491.52 |
| mt27wad100 | l | Disolvente formulado a base de hidrocarburos aromáticos de alto punto de ebullición. (material) | 0.033 | 3912.56 | 129.11 |
| mo038 | h | Maestro 1ª pintor. (mano de obra) | 0.101 | 8327.21 | 841.05 |
| mo076 | h | Ayudante pintor. (mano de obra) | 0.101 | 6224.80 | 628.70 |
| % | % | Herramientas | 2 % | 4090.38 | 81.81 |
|  |  | Costes directos |  |  | 4172.19 |
