# Laboreo del terreno

- Propiedad del archivo: CYPE INGENIEROS, S.A.
- Formato: FIEBDC-3/2002
- Ámbito geográfico: Chile
- Divisa: CHL
- Costes indirectos: 3.00 %
- Gastos generales: 13.00 %
- Beneficio industrial: 6.00 %
- IVA: 19.00 %

## U Urbanización interior del lote

### UJ Jardinería

#### UJA Movimientos de tierra

**UJA040** m² Laboreo del terreno.
Cava del terreno suelto o compacto, hasta una profundidad de 20 cm, con medios manuales, mediante pico y azada, hasta desmenuzar completamente los terrones.
Incluye: Laboreo del terreno. Señalética y protección del terreno.
Criterio de medición de proyecto: Superficie medida en proyección horizontal, según documentación gráfica de Proyecto.
Criterio de medición de obra: Se medirá, en proyección horizontal, la superficie realmente ejecutada según especificaciones de Proyecto.

| Código | Ud | Descripción | Rendimiento | Precio | Importe |
|---|---|---|---|---|---|
| mo086 | h | Ayudante jardinero. (mano de obra) | 0.151 | 6224.80 | 939.94 |
| % | % | Herramientas | 2 % | 939.94 | 18.80 |
|  |  | Costes directos |  |  | 958.74 |
