# Aporte de tierra vegetal

- Propiedad del archivo: CYPE INGENIEROS, S.A.
- Formato: FIEBDC-3/2002
- Ámbito geográfico: Chile
- Divisa: CHL
- Costes indirectos: 3.00 %
- Gastos generales: 13.00 %
- Beneficio industrial: 6.00 %
- IVA: 19.00 %

## U Urbanización interior del lote

### UJ Jardinería

#### UJA Movimientos de tierra

**UJA050** m³ Aporte de tierra vegetal.
Aporte de tierra vegetal cribada y fertilizada, suministrada a granel y extendida con medios mecánicos, mediante miniretroexcavadora, en capas de espesor uniforme y sin producir daños a las plantas existentes.
Incluye: Acopio de la tierra vegetal. Extendido y perfilado de la tierra vegetal. Señalética y protección del terreno.
Criterio de medición de proyecto: Volumen medido según documentación gráfica de Proyecto.
Criterio de medición de obra: Se medirá el volumen realmente ejecutado según especificaciones de Proyecto.

| Código | Ud | Descripción | Rendimiento | Precio | Importe |
|---|---|---|---|---|---|
| mt48tie035a | m³ | Tierra vegetal cribada y fertilizada, suministrada a granel. (material) | 1.150 | 20009.43 | 23010.84 |
| mq01exn010i | h | Miniretroexcavadora sobre neumáticos, de 37,5 kW. (maquinaria) | 0.116 | 32731.09 | 3796.81 |
| mo115 | h | Jornal jardinero. (mano de obra) | 0.252 | 5997.35 | 1511.33 |
| % | % | Herramientas | 2 % | 28318.98 | 566.38 |
|  |  | Costes directos |  |  | 28885.36 |
