# Riego

- Propiedad del archivo: CYPE INGENIEROS, S.A.
- Formato: FIEBDC-3/2002
- Ámbito geográfico: Chile
- Divisa: CHL
- Costes indirectos: 3.00 %
- Gastos generales: 13.00 %
- Beneficio industrial: 6.00 %
- IVA: 19.00 %

## U Urbanización interior del lote

### UJ Jardinería

#### UJA Movimientos de tierra

**UJA070** m² Riego.
Riego con medios manuales, mediante, manguera conectada a boca de riego, con un rendimiento de 5 l/m², procurando un reparto uniforme.
Incluye: Humectación del terreno.
Criterio de medición de proyecto: Superficie medida en proyección horizontal, según documentación gráfica de Proyecto.
Criterio de medición de obra: Se medirá, en proyección horizontal, la superficie realmente ejecutada según especificaciones de Proyecto.

| Código | Ud | Descripción | Rendimiento | Precio | Importe |
|---|---|---|---|---|---|
| mt08aaa010a | m³ | Agua. (material) | 0.005 | 919.27 | 4.60 |
| mo115 | h | Jornal jardinero. (mano de obra) | 0.005 | 5997.35 | 29.99 |
| % | % | Herramientas | 2 % | 34.59 | 0.69 |
|  |  | Costes directos |  |  | 35.28 |
