# Tepe

- Propiedad del archivo: CYPE INGENIEROS, S.A.
- Formato: FIEBDC-3/2002
- Ámbito geográfico: Chile
- Divisa: CHL
- Costes indirectos: 3.00 %
- Gastos generales: 13.00 %
- Beneficio industrial: 6.00 %
- IVA: 19.00 %

## U Urbanización interior del lote

### UJ Jardinería

#### UJC Tepes y céspedes

**UJC010** m² Tepe.
Tepe de césped.
Incluye: Preparación del terreno con tractor y abonado de fondo. Colocación de tepes. Primer riego.
Criterio de medición de proyecto: Superficie medida en proyección horizontal, según documentación gráfica de Proyecto.
Criterio de medición de obra: Se medirá, en proyección horizontal, la superficie realmente ejecutada según especificaciones de Proyecto.

| Código | Ud | Descripción | Rendimiento | Precio | Importe |
|---|---|---|---|---|---|
| mt48tis020 | m² | Tepe. (material) | 1.050 | 3125.52 | 3281.80 |
| mt48tie030a | m³ | Tierra vegetal cribada, suministrada a granel. (material) | 0.100 | 14524.47 | 1452.45 |
| mt48tie040 | kg | Mantillo limpio cribado. (material) | 4.000 | 21.14 | 84.56 |
| mt48tif020a | kg | Abono para presiembra de césped. (material) | 0.100 | 882.50 | 88.25 |
| mt08aaa010a | m³ | Agua. (material) | 0.200 | 919.27 | 183.85 |
| mq09rod010 | h | Rodillo ligero. (maquinaria) | 0.058 | 2506.76 | 145.39 |
| mq09mot010 | h | Motocultor 60/80 cm. (maquinaria) | 0.058 | 1933.78 | 112.16 |
| mo040 | h | Maestro 1ª jardinero. (mano de obra) | 0.252 | 8327.21 | 2098.46 |
| mo115 | h | Jornal jardinero. (mano de obra) | 0.315 | 5997.35 | 1889.17 |
| % | % | Herramientas | 2 % | 9336.09 | 186.72 |
|  |  | Costes directos |  |  | 9522.81 |
