# Macizo

- Propiedad del archivo: CYPE INGENIEROS, S.A.
- Formato: FIEBDC-3/2002
- Ámbito geográfico: Chile
- Divisa: CHL
- Costes indirectos: 3.00 %
- Gastos generales: 13.00 %
- Beneficio industrial: 6.00 %
- IVA: 19.00 %

## U Urbanización interior del lote

### UJ Jardinería

#### UJM Macizos y rocallas

**UJM010** m² Macizo.
Macizo de Milenrama (Achillea millefolium) de 0,30-0,40 m de altura (4 ud/m²).
Incluye: Laboreo y preparación del terreno con motocultor. Abonado del terreno. Plantación. Recebo de mantillo. Primer riego.
Criterio de medición de proyecto: Superficie medida en proyección horizontal, según documentación gráfica de Proyecto.
Criterio de medición de obra: Se medirá, en proyección horizontal, la superficie realmente ejecutada según especificaciones de Proyecto.

| Código | Ud | Descripción | Rendimiento | Precio | Importe |
|---|---|---|---|---|---|
| mt48epa010a | Ud | Milenrama (Achillea millefolium) de 0,30-0,40 m de altura; suministro en contenedor. (material) | 4.000 | 1930.47 | 7721.88 |
| mt48tie040 | kg | Mantillo limpio cribado. (material) | 6.000 | 21.14 | 126.84 |
| mt48tie020 | kg | Abono mineral complejo NPK 15-15-15. (material) | 6.000 | 505.59 | 3033.54 |
| mt08aaa010a | m³ | Agua. (material) | 0.050 | 919.27 | 45.96 |
| mq09mot010 | h | Motocultor 60/80 cm. (maquinaria) | 0.058 | 1933.78 | 112.16 |
| mo040 | h | Maestro 1ª jardinero. (mano de obra) | 0.126 | 8327.21 | 1049.23 |
| mo115 | h | Jornal jardinero. (mano de obra) | 0.315 | 5997.35 | 1889.17 |
| % | % | Herramientas | 2 % | 13978.78 | 279.58 |
|  |  | Costes directos |  |  | 14258.36 |
