# Plantación de árbol

- Propiedad del archivo: CYPE INGENIEROS, S.A.
- Formato: FIEBDC-3/2002
- Ámbito geográfico: Chile
- Divisa: CHL
- Costes indirectos: 3.00 %
- Gastos generales: 13.00 %
- Beneficio industrial: 6.00 %
- IVA: 19.00 %

## U Urbanización interior del lote

### UJ Jardinería

#### UJP Suministro y plantación de especies

**UJP010** Ud Plantación de árbol.
Plantación de Olivo (Olea europaea), de 100 a 125 cm de diámetro, en hoyo de 140x140x75 cm realizado con medios mecánicos; suministro con cepellón. Incluso tierra vegetal cribada y substratos vegetales fertilizados.
Incluye: Laboreo y preparación del terreno con medios mecánicos. Abonado del terreno. Plantación. Colocación de tutor. Primer riego.
Criterio de medición de proyecto: Número de unidades previstas, según documentación gráfica de Proyecto.
Criterio de medición de obra: Se medirá el número de unidades realmente ejecutadas según especificaciones de Proyecto.

| Código | Ud | Descripción | Rendimiento | Precio | Importe |
|---|---|---|---|---|---|
| mt48eol010c | Ud | Olivo (Olea europaea), de 100 a 125 cm de diámetro; suministro con cepellón. (material) | 1.000 | 310713.15 | 310713.15 |
| mt48tie030a | m³ | Tierra vegetal cribada, suministrada a granel. (material) | 0.350 | 14524.47 | 5083.56 |
| mt48tie020 | kg | Abono mineral complejo NPK 15-15-15. (material) | 40.000 | 505.59 | 20223.60 |
| mt08aaa010a | m³ | Agua. (material) | 0.150 | 919.27 | 137.89 |
| mq01exn020a | h | Retroexcavadora hidráulica sobre neumáticos, de 105 kW. (maquinaria) | 1.739 | 33196.63 | 57728.94 |
| mq04dua020b | h | Dumper de descarga frontal de 2 t de carga útil. (maquinaria) | 0.174 | 6639.32 | 1155.24 |
| mq04cag010b | h | Camión con grúa de hasta 10 t. (maquinaria) | 0.927 | 40108.12 | 37180.23 |
| mo040 | h | Maestro 1ª jardinero. (mano de obra) | 3.523 | 8327.21 | 29336.76 |
| mo115 | h | Jornal jardinero. (mano de obra) | 4.782 | 5997.35 | 28679.33 |
| % | % | Herramientas | 2 % | 490238.70 | 9804.77 |
|  |  | Costes directos |  |  | 500043.47 |
