# Bolardo fijo de hormigón prefabricado

- Propiedad del archivo: CYPE INGENIEROS, S.A.
- Formato: FIEBDC-3/2002
- Ámbito geográfico: Chile
- Divisa: CHL
- Costes indirectos: 3.00 %
- Gastos generales: 13.00 %
- Beneficio industrial: 6.00 %
- IVA: 19.00 %

## U Urbanización interior del lote

### UM Mobiliario urbano

#### UMH Hitos y bolardos

**UMH015** Ud Bolardo fijo de hormigón prefabricado.
Bolardo de hormigón prefabricado de forma esférica, de 300 mm de diámetro y 450 mm de altura, con base empotrable, color gris, fijado con tacos y tornillos de acero a una superficie soporte (no incluida en este precio). Totalmente montado.
Incluye: Replanteo de alineaciones y niveles. Colocación y fijación de las piezas.
Criterio de medición de proyecto: Número de unidades previstas, según documentación gráfica de Proyecto.
Criterio de medición de obra: Se medirá el número de unidades realmente ejecutadas según especificaciones de Proyecto.

| Código | Ud | Descripción | Rendimiento | Precio | Importe |
|---|---|---|---|---|---|
| mt52mug015a | Ud | Bolardo de hormigón prefabricado de forma esférica, de 300 mm de diámetro y 450 mm de altura, con base empotrable, color gris. (material) | 1.000 | 135448.10 | 135448.10 |
| mt52mug200h | Ud | Repercusión, en la colocación de bolardo, de elementos de fijación sobre superficie soporte: tacos y tornillos de acero. (material) | 1.000 | 2737.89 | 2737.89 |
| op00tal010 |  | Taladro. | 1.000 | 0.00 | 0.00 |
| op00ato010 |  | Atornillador. | 1.000 | 0.00 | 0.00 |
| mo041 | h | Maestro 1ª construcción de obra civil. (mano de obra) | 0.524 | 8327.21 | 4363.46 |
| mo087 | h | Ayudante construcción de obra civil. (mano de obra) | 0.262 | 6224.80 | 1630.90 |
| % | % | Herramientas | 2 % | 144180.35 | 2883.61 |
|  |  | Costes directos |  |  | 147063.96 |
