# Muro de contención de mampostería

- Propiedad del archivo: CYPE INGENIEROS, S.A.
- Formato: FIEBDC-3/2002
- Ámbito geográfico: Chile
- Divisa: CHL
- Costes indirectos: 3.00 %
- Gastos generales: 13.00 %
- Beneficio industrial: 6.00 %
- IVA: 19.00 %

## U Urbanización interior del lote

### UN Contenciones

#### UNM Muros de contención

**UNM010** m³ Muro de contención de mampostería.
Muro de contención de tierras de mampostería ordinaria de piedra caliza, a una cara vista, entre terrenos a distinto nivel, de hasta 3 m de altura, recibida con mortero de cemento confeccionado en obra, con 300 kg/m³ de cemento, color gris, con aditivo hidrófugo, dosificación 1:5, suministrado en sacos. Incluso tubos de PVC para drenaje.
Criterio de valoración económica: El precio no incluye la fundación.
Incluye: Replanteo del muro. Colocación y aplomado de miras de referencia. Tendido de hilos entre miras. Limpieza y humectación del lecho de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010a | m³ | Piedra caliza, para mampostería ordinaria. (material) | 0.810 | 13838.07 | 11208.84 |
| mt08aaa010a | m³ | Agua. (material) | 0.038 | 919.27 | 34.93 |
| mt01arg005a | t | Arena de cantera, para mortero preparado en obra. (material) | 0.301 | 11852.90 | 3567.72 |
| mt08cem000e | kg | Cemento gris en sacos. (material) | 57.285 | 100.14 | 5736.52 |
| mt08adt010 | kg | Aditivo hidrófugo para imprimación de morteros u hormigones. (material) | 1.146 | 735.42 | 842.79 |
| mt36tie010da | m | Tubo de PVC, serie B, de 75 mm de diámetro y 3 mm de espesor, con extremo abocardado. (material) | 0.050 | 2309.67 | 115.48 |
| mq06hor010 | h | Concretera eléctrica con una capacidad de amasado de 160 l. (maquinaria) | 0.154 | 2206.20 | 339.75 |
| mo041 | h | Maestro 1ª construcción de obra civil. (mano de obra) | 2.646 | 8327.21 | 22033.80 |
| mo022 | h | Maestro 1ª colocador de piedra natural. (mano de obra) | 3.703 | 8327.21 | 30835.66 |
| mo060 | h | Ayudante colocador de piedra natural. (mano de obra) | 3.703 | 6224.80 | 23050.43 |
| % | % | Herramientas | 3 % | 97765.92 | 2932.98 |
|  |  | Costes directos |  |  | 100698.90 |
