# Muro de contención de mampostería

- Propiedad del archivo: CYPE INGENIEROS, S.A.
- Formato: FIEBDC-3/2002
- Ámbito geográfico: Chile
- Divisa: CHL
- Costes indirectos: 3.00 %
- Gastos generales: 13.00 %
- Beneficio industrial: 6.00 %
- IVA: 19.00 %

## U Urbanización interior del lote

### UN Contenciones

#### UNM Muros de contención

**UNM010** m³ Muro de contención de mampostería.
Muro de contención de tierras de mampostería ordinaria de piedra caliza, a una cara vista, entre terrenos a distinto nivel, de hasta 3 m de altura, recibida con mortero de cemento confeccionado en obra, con 250 kg/m³ de cemento, color blanco (con arena de mármol blanco), con aditivo plastificante-aireante, dosificación 1:6, suministrado en sacos. Incluso tubos de PVC para drenaje.
Criterio de valoración económica: El precio no incluye la fundación.
Incluye: Replanteo del muro. Colocación y aplomado de miras de referencia. Tendido de hilos entre miras. Limpieza y humectación del lecho de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010a | m³ | Piedra caliza, para mampostería ordinaria. (material) | 0.810 | 13838.07 | 11208.84 |
| mt08aaa010a | m³ | Agua. (material) | 0.038 | 919.27 | 34.93 |
| mt01arg005b | t | Arena de mármol blanco, para mortero preparado en obra. (material) | 0.309 | 75726.85 | 23399.60 |
| mt08cem041e | kg | Cemento blanco en sacos. (material) | 47.880 | 142.20 | 6808.54 |
| mt08adt040 | kg | Aditivo plastificante-aireante para morteros. (material) | 0.958 | 710.91 | 681.05 |
| mt36tie010da | m | Tubo de PVC, serie B, de 75 mm de diámetro y 3 mm de espesor, con extremo abocardado. (material) | 0.050 | 2309.67 | 115.48 |
| mq06hor010 | h | Concretera eléctrica con una capacidad de amasado de 160 l. (maquinaria) | 0.199 | 2206.20 | 439.03 |
| mo041 | h | Maestro 1ª construcción de obra civil. (mano de obra) | 2.886 | 8327.21 | 24032.33 |
| mo022 | h | Maestro 1ª colocador de piedra natural. (mano de obra) | 3.703 | 8327.21 | 30835.66 |
| mo060 | h | Ayudante colocador de piedra natural. (mano de obra) | 3.703 | 6224.80 | 23050.43 |
| % | % | Herramientas | 3 % | 120605.89 | 3618.18 |
|  |  | Costes directos |  |  | 124224.07 |
