# Ménsula de hormigón armado para borde de piscina con skimmer

- Propiedad del archivo: CYPE INGENIEROS, S.A.
- Formato: FIEBDC-3/2002
- Ámbito geográfico: Chile
- Divisa: CHL
- Costes indirectos: 3.00 %
- Gastos generales: 13.00 %
- Beneficio industrial: 6.00 %
- IVA: 19.00 %

## U Urbanización interior del lote

### UP Piscinas

#### UPG Vasos, ménsulas y escaleras

**UPG020** m³ Ménsula de hormigón armado para borde de piscina con skimmer.
Ménsula de hormigón armado para borde de piscina con skimmer, realizada con hormigón H25 (20) 20/6, no expuesto a ciclos hielo-deshielo, exposición a sulfatos despreciable, con baja permeabilidad, no expuesto a ambientes salinos, docilidad blanda, preparado en obra, con cemento grado normal, y acero A63-42H, con una cuantía aproximada de 40 kg/m³. Instalación y retiro de sistema de moldaje formado por: superficie del moldaje de tablones de madera, amortizables en 4 usos y estructura soporte vertical de puntales metálicos, amortizables en 150 usos. Incluso alambre de atar, separadores y líquido desmoldante, para evitar la adherencia del hormigón al moldaje.
Criterio de valoración económica: El precio incluye el corte, doblado y armado del acero en el área de procesamiento de armadura, en obra y el montaje en el lugar definitivo de su colocación en obra, pero no incluye las tuberías de desagüe, los skimmers, las boquillas de impulsión ni la toma del limpiafondos.
Incluye: Replanteo. Colocación de las armaduras con separadores homologados. Montaje del sistema de moldaje. Vaciado y compactación del hormigón. Retiro del sistema de moldaje. Curado del hormigón.
Criterio de medición de proyecto: Volumen medido sobre las secciones teóricas de la excavación, según documentación gráfica de Proyecto.
Criterio de medición de obra: Se medirá el volumen teórico ejecutado según especificaciones de Proyecto, sin incluir los incrementos por excesos de excavación no autorizados.

| Código | Ud | Descripción | Rendimiento | Precio | Importe |
|---|---|---|---|---|---|
| mt08ema050b | m³ | Madera para conformar moldajes, de 26 mm de espesor. (material) | 0.070 | 235945.89 | 16516.21 |
| mt50spa081a | Ud | Puntal metálico telescópico, de hasta 3 m de altura. (material) | 0.075 | 11799.01 | 884.93 |
| mt50spa052b | m | Tablón de madera de pino, de 20x7,2 cm. (material) | 0.112 | 3874.17 | 433.91 |
| mt08var060 | kg | Puntas de acero de 20x100 mm. (material) | 0.280 | 5362.40 | 1501.47 |
| mt08dba010d | l | Agente desmoldeante, a base de aceites especiales, emulsionable en agua, para moldajes metálicos, fenólicos o de madera. (material) | 0.168 | 1105.70 | 185.76 |
| mt07aco020a | Ud | Separador homologado para fundaciones. (material) | 10.000 | 101.98 | 1019.80 |
| mt07aco100a | kg | Acero en barras con resaltes, A63-42H, de varios diámetros, según NCh204.Of77. (material) | 42.000 | 680.54 | 28582.68 |
| mt08var050 | kg | Alambre galvanizado para atar, de 1,30 mm de diámetro. (material) | 0.580 | 919.27 | 533.18 |
| mt08aaa010a | m³ | Agua. (material) | 0.179 | 919.27 | 164.55 |
| mt01arg000e | m³ | Arena cribada. (material) | 0.452 | 10769.02 | 4867.60 |
| mt01arg001em | m³ | Árido grueso homogeneizado, de tamaño máximo 20 mm. (material) | 0.831 | 17608.80 | 14632.91 |
| mt08cem000e | kg | Cemento gris en sacos. (material) | 346.500 | 100.14 | 34698.51 |
| mq06hor010 | h | Concretera eléctrica con una capacidad de amasado de 160 l. (maquinaria) | 0.730 | 2206.20 | 1610.53 |
| op00ciz020 |  | Cizalla para acero en barras con resaltes. | 1.000 | 0.00 | 0.00 |
| op00ata010 |  | Atadora de armadura. | 1.000 | 0.00 | 0.00 |
| au00auh040 |  | Vibrador de hormigón, eléctrico. | 1.000 | 0.00 | 0.00 |
| mo044 | h | Maestro 1ª carpintero de obra gruesa. (mano de obra) | 1.021 | 8665.87 | 8847.85 |
| mo091 | h | Ayudante carpintero de obra gruesa. (mano de obra) | 1.021 | 6473.56 | 6609.50 |
| mo043 | h | Maestro 1ª enfierrador. (mano de obra) | 0.327 | 8665.87 | 2833.74 |
| mo090 | h | Ayudante enfierrador. (mano de obra) | 0.368 | 6473.56 | 2382.27 |
| mo113 | h | Jornal construcción. (mano de obra) | 1.341 | 5997.35 | 8042.45 |
| mo112 | h | Jornal especializado de construcción. (mano de obra) | 1.404 | 6095.47 | 8558.04 |
| mo045 | h | Maestro 1ª concretero. (mano de obra) | 0.089 | 8665.87 | 771.26 |
| mo092 | h | Ayudante concretero. (mano de obra) | 0.357 | 6473.56 | 2311.06 |
| % | % | Herramientas | 2 % | 145988.21 | 2919.76 |
|  |  | Costes directos |  |  | 148907.97 |
