# Proyector subacuático para piscina prefabricada

- Propiedad del archivo: CYPE INGENIEROS, S.A.
- Formato: FIEBDC-3/2002
- Ámbito geográfico: Chile
- Divisa: CHL
- Costes indirectos: 3.00 %
- Gastos generales: 13.00 %
- Beneficio industrial: 6.00 %
- IVA: 19.00 %

## U Urbanización interior del lote

### UP Piscinas

#### UPI Equipos de iluminación

**UPI021** Ud Proyector subacuático para piscina prefabricada.
Proyector de luz multicolor, de plástico, de color blanco, de 22 W de potencia, clase de eficiencia energética G, flujo luminoso 1100 lúmenes, alimentación a 12 V, protección IP68, para piscina prefabricada, con fijación mediante cruz, tacos y tornillos. Incluso accesorios, sujeciones y material auxiliar.
Incluye: Montaje y fijación. Conexionado. Comprobación de su correcto funcionamiento.
Criterio de medición de proyecto: Número de unidades previstas, según documentación gráfica de Proyecto.
Criterio de medición de obra: Se medirá el número de unidades realmente ejecutadas según especificaciones de Proyecto.

| Código | Ud | Descripción | Rendimiento | Precio | Importe |
|---|---|---|---|---|---|
| mt47pil130za | Ud | Proyector de luz multicolor, de plástico, de color blanco, de 22 W de potencia, clase de eficiencia energética G, flujo luminoso 1100 lúmenes, alimentación a 12 V, protección IP68, para piscina prefabricada, con fijación mediante cruz, tacos y tornillos. (material) | 1.000 | 176051.69 | 176051.69 |
| mt34www011 | Ud | Material auxiliar para instalación de aparatos de iluminación. (material) | 1.000 | 1197.69 | 1197.69 |
| mo003 | h | Maestro 1ª electricista. (mano de obra) | 0.511 | 8553.61 | 4370.89 |
| mo102 | h | Ayudante electricista. (mano de obra) | 0.511 | 6210.68 | 3173.66 |
| % | % | Herramientas | 2 % | 184793.93 | 3695.88 |
|  |  | Costes directos |  |  | 188489.81 |
