# Separador de grasas de acero inoxidable

- Propiedad del archivo: CYPE INGENIEROS, S.A.
- Formato: FIEBDC-3/2002
- Ámbito geográfico: Chile
- Divisa: CHL
- Costes indirectos: 3.00 %
- Gastos generales: 13.00 %
- Beneficio industrial: 6.00 %
- IVA: 19.00 %

## U Urbanización interior del lote

### US Depuración de aguas residuales domésticas

#### USA Accesorios

**USA020** Ud Separador de grasas de acero inoxidable.
Separador de grasas de acero inoxidable AISI 304, de 228 litros, de 5 litros/s de caudal máximo de aguas grises y de 1300x350x500 mm, con tapa, cesta de desbaste extraíble, llave de vaciado, boca de entrada y boca de salida de 110 mm de diámetro.
Incluye: Replanteo. Colocación. Conexionado y comprobación de su correcto funcionamiento.
Criterio de medición de proyecto: Número de unidades previstas, según documentación gráfica de Proyecto.
Criterio de medición de obra: Se medirá el número de unidades realmente ejecutadas según especificaciones de Proyecto.

| Código | Ud | Descripción | Rendimiento | Precio | Importe |
|---|---|---|---|---|---|
| mt46fgp100e | Ud | Separador de grasas de acero inoxidable AISI 304, de 228 litros, de 5 litros/s de caudal máximo de aguas grises y de 1300x350x500 mm, con tapa, cesta de desbaste extraíble, llave de vaciado, boca de entrada y boca de salida de 110 mm de diámetro, para instalación bajo cubierta. (material) | 1.000 | 2599871.19 | 2599871.19 |
| mo008 | h | Maestro 1ª gasfitero. (mano de obra) | 0.636 | 8556.75 | 5442.09 |
| mo107 | h | Ayudante gasfitero. (mano de obra) | 0.636 | 6212.96 | 3951.44 |
| % | % | Herramientas | 2 % | 2609264.72 | 52185.29 |
|  |  | Costes directos |  |  | 2661450.01 |
