# Separador de grasas de poliéster reforzado con fibra de vidrio (PRFV)

- Propiedad del archivo: CYPE INGENIEROS, S.A.
- Formato: FIEBDC-3/2002
- Ámbito geográfico: Chile
- Divisa: CHL
- Costes indirectos: 3.00 %
- Gastos generales: 13.00 %
- Beneficio industrial: 6.00 %
- IVA: 19.00 %

## U Urbanización interior del lote

### US Depuración de aguas residuales domésticas

#### USA Accesorios

**USA030** Ud Separador de grasas de poliéster reforzado con fibra de vidrio (PRFV).
Separador de grasas de poliéster reforzado con fibra de vidrio (PRFV), rectangular, de 500 litros, de 2 litros/s de caudal máximo de aguas grises, con boca de acceso, boca de entrada y boca de salida de 110 mm de diámetro.
Incluye: Replanteo. Colocación. Conexionado y comprobación de su correcto funcionamiento.
Criterio de medición de proyecto: Número de unidades previstas, según documentación gráfica de Proyecto.
Criterio de medición de obra: Se medirá el número de unidades realmente ejecutadas según especificaciones de Proyecto.

| Código | Ud | Descripción | Rendimiento | Precio | Importe |
|---|---|---|---|---|---|
| mt46fgp120a | Ud | Separador de grasas de poliéster reforzado con fibra de vidrio (PRFV), rectangular, de 500 litros, de 2 litros/s de caudal máximo de aguas grises, con boca de acceso, boca de entrada y boca de salida de 110 mm de diámetro, para pretratamiento de aguas residuales. (material) | 1.000 | 356146.74 | 356146.74 |
| mo008 | h | Maestro 1ª gasfitero. (mano de obra) | 1.464 | 8556.75 | 12527.08 |
| mo107 | h | Ayudante gasfitero. (mano de obra) | 1.464 | 6212.96 | 9095.77 |
| % | % | Herramientas | 2 % | 377769.59 | 7555.39 |
|  |  | Costes directos |  |  | 385324.98 |
