# Depósito de almacenamiento de agua depurada

- Propiedad del archivo: CYPE INGENIEROS, S.A.
- Formato: FIEBDC-3/2002
- Ámbito geográfico: Chile
- Divisa: CHL
- Costes indirectos: 3.00 %
- Gastos generales: 13.00 %
- Beneficio industrial: 6.00 %
- IVA: 19.00 %

## U Urbanización interior del lote

### US Depuración de aguas residuales domésticas

#### USE Estaciones depuradoras

**USE015** Ud Depósito de almacenamiento de agua depurada.
Depósito de almacenamiento de agua depurada de polietileno de alta densidad, de 3000 litros, formado por dos tanques. Incluso tapa de registro y marco, ducto de ventilación, líquido limpiador y adhesivo para tubos y accesorios de PVC.
Incluye: Replanteo. Limpieza de la base de apoyo del estanque. Colocación del depósito. Conexión a la estación depuradora. Conexión del rebosadero a la tubería de desagüe. Instalación de los ductos de ventilación. Posicionado de la tapa de registro en correspondencia con la tapa de inspección. Comprobación de su correcto funcionamiento.
Criterio de medición de proyecto: Número de unidades previstas, según documentación gráfica de Proyecto.
Criterio de medición de obra: Se medirá el número de unidades realmente ejecutadas según especificaciones de Proyecto.

| Código | Ud | Descripción | Rendimiento | Precio | Importe |
|---|---|---|---|---|---|
| mt46fer030b | Ud | Depósito de almacenamiento de agua depurada de polietileno de alta densidad, de 3000 litros, formado por dos tanques. (material) | 1.000 | 1186768.29 | 1186768.29 |
| mt46fer040 | Ud | Tapa de registro, de 600 mm de diámetro. (material) | 1.000 | 49325.16 | 49325.16 |
| mt36tie010be | m | Tubo de PVC, serie B, de 40 mm de diámetro y 3 mm de espesor, con extremo abocardado, con el precio incrementado el 20% en concepto de accesorios y piezas especiales. (material) | 3.000 | 1418.99 | 4256.97 |
| mt11var009 | l | Líquido limpiador para pegado mediante adhesivo de tubos y accesorios de PVC. (material) | 0.030 | 25891.45 | 776.74 |
| mt11var010 | l | Adhesivo para tubos y accesorios de PVC. (material) | 0.240 | 32997.83 | 7919.48 |
| mo008 | h | Maestro 1ª gasfitero. (mano de obra) | 2.036 | 8556.75 | 17421.54 |
| mo107 | h | Ayudante gasfitero. (mano de obra) | 2.036 | 6212.96 | 12649.59 |
| % | % | Herramientas | 2 % | 1279117.77 | 25582.36 |
|  |  | Costes directos |  |  | 1304700.13 |
