# Fosa séptica de polietileno de alta densidad (PEAD/HDPE)

- Propiedad del archivo: CYPE INGENIEROS, S.A.
- Formato: FIEBDC-3/2002
- Ámbito geográfico: Chile
- Divisa: CHL
- Costes indirectos: 3.00 %
- Gastos generales: 13.00 %
- Beneficio industrial: 6.00 %
- IVA: 19.00 %

## U Urbanización interior del lote

### US Depuración de aguas residuales domésticas

#### USS Fosas sépticas y filtros

**USS010** Ud Fosa séptica de polietileno de alta densidad (PEAD/HDPE).
Fosa séptica de polietileno de alta densidad (PEAD/HDPE), de 3000 litros, de 1600 mm de diámetro y 2140 mm de altura, para 15 usuarios (H.E.), con boca de acceso de 410 mm de diámetro, boca de entrada y boca de salida de 110 mm de diámetro.
Incluye: Replanteo. Colocación y conexionado de la fosa séptica. Comprobación de su correcto funcionamiento.
Criterio de medición de proyecto: Número de unidades previstas, según documentación gráfica de Proyecto.
Criterio de medición de obra: Se medirá el número de unidades realmente ejecutadas según especificaciones de Proyecto.

| Código | Ud | Descripción | Rendimiento | Precio | Importe |
|---|---|---|---|---|---|
| mt46fsp100d | Ud | Fosa séptica de polietileno de alta densidad (PEAD/HDPE), de 3000 litros, de 1600 mm de diámetro y 2140 mm de altura, para 15 usuarios (H.E.), con boca de acceso de 410 mm de diámetro, boca de entrada y boca de salida de 110 mm de diámetro, para tratamiento primario de aguas residuales. (material) | 1.000 | 1242440.59 | 1242440.59 |
| mo008 | h | Maestro 1ª gasfitero. (mano de obra) | 2.813 | 8556.75 | 24070.14 |
| mo107 | h | Ayudante gasfitero. (mano de obra) | 2.813 | 6212.96 | 17477.06 |
| % | % | Herramientas | 2 % | 1283987.79 | 25679.76 |
|  |  | Costes directos |  |  | 1309667.55 |
