# Vallado de lote, de malla electrosoldada modular

- Propiedad del archivo: CYPE INGENIEROS, S.A.
- Formato: FIEBDC-3/2002
- Ámbito geográfico: Chile
- Divisa: CHL
- Costes indirectos: 3.00 %
- Gastos generales: 13.00 %
- Beneficio industrial: 6.00 %
- IVA: 19.00 %

## U Urbanización interior del lote

### UV Cerramientos exteriores

#### UVT Mallas metálicas

**UVT030** m Vallado de lote, de malla electrosoldada modular.
Vallado de lote formado por paneles de malla electrosoldada con pliegues de refuerzo, de 200x50 mm de paso de malla, reducido a 50x50 mm en las zonas de pliegue, y 5 mm de diámetro, de 2,50x1,50 m, acabado galvanizado y plastificado en color blanco RAL 9010 y postes de perfil hueco de sección rectangular, de 60x40x2 mm, empotrados en muros de albañilería u hormigón. Incluso mortero de cemento para recibido de los postes accesorios para la fijación de los paneles de malla electrosoldada modular a los postes metálicos.
Criterio de valoración económica: El precio no incluye el muro.
Incluye: Replanteo. Apertura de huecos para colocación de los montantes. Colocación de los postes. Vaciado del mortero. Aplomado y alineación de los postes. Colocación de los paneles de malla. Colocación de accesorios. Atirantado de los paneles de malla.
Criterio de medición de proyecto: Longitud medida según documentación gráfica de Proyecto, deduciendo los huecos de longitud mayor de 1 m.
Criterio de medición de obra: Se medirá la longitud realmente ejecutada según especificaciones de Proyecto, deduciendo los huecos de longitud mayor de 1 m.

| Código | Ud | Descripción | Rendimiento | Precio | Importe |
|---|---|---|---|---|---|
| mt52vsm010f | m | Panel de malla electrosoldada con pliegues de refuerzo, de 200x50 mm de paso de malla, reducido a 50x50 mm en las zonas de pliegue, y 5 mm de diámetro, de 2,50x1,50 m, acabado galvanizado y plastificado en color blanco RAL 9010. (material) | 1.000 | 75031.50 | 75031.50 |
| mt52vpm030f | Ud | Poste de perfil hueco de acero de sección rectangular 60x40x2 mm, de 1,5 m de altura, acabado galvanizado y plastificado en color blanco RAL 9010. (material) | 0.200 | 19194.10 | 3838.82 |
| mt52vpm050 | Ud | Accesorios para la fijación de los paneles de malla electrosoldada modular a los postes metálicos. (material) | 1.600 | 2294.42 | 3671.07 |
| mt08aaa010a | m³ | Agua. (material) | 0.006 | 919.27 | 5.52 |
| mt01arg005a | t | Arena de cantera, para mortero preparado en obra. (material) | 0.015 | 11852.90 | 177.79 |
| mt08cem000e | kg | Cemento gris en sacos. (material) | 3.800 | 100.14 | 380.53 |
| mt08adt010 | kg | Aditivo hidrófugo para imprimación de morteros u hormigones. (material) | 0.076 | 735.42 | 55.89 |
| op00tal010 |  | Taladro. | 1.000 | 0.00 | 0.00 |
| op00ato010 |  | Atornillador. | 1.000 | 0.00 | 0.00 |
| mo087 | h | Ayudante construcción de obra civil. (mano de obra) | 0.126 | 6224.80 | 784.32 |
| mo011 | h | Maestro 1ª montador. (mano de obra) | 0.114 | 8556.75 | 975.47 |
| mo080 | h | Ayudante montador. (mano de obra) | 0.114 | 6224.80 | 709.63 |
| % | % | Herramientas | 3 % | 85630.54 | 2568.92 |
|  |  | Costes directos |  |  | 88199.46 |
