# Estabilización de caminos y senderos, mediante aporte de mezcla de arena y cal hidráulica natural, preparado en central

- Propiedad del archivo: CYPE INGENIEROS, S.A.
- Formato: FIEBDC-3/2002
- Ámbito geográfico: Chile
- Divisa: CHL
- Costes indirectos: 3.00 %
- Gastos generales: 13.00 %
- Beneficio industrial: 6.00 %
- IVA: 19.00 %

## U Urbanización interior del lote

### UX Veredas y pisos

#### UXE Explanadas, caminos y senderos

**UXE036** m² Estabilización de caminos y senderos, mediante aporte de mezcla de arena y cal hidráulica natural, preparado en central.
Estabilización de caminos y senderos, mediante aporte de una capa superficial de 15 cm de espesor, acabado compacto, de mezcla de arena seleccionada, cal hidráulica natural y agua, preparado en central y suministrada a pie de obra con camiones mezcladores, extendida y nivelada sobre la superficie soporte previamente preparada, y posterior compactación con medios mecánicos hasta alcanzar una densidad seca no inferior al 95% de la máxima obtenida en la prueba Proctor Modificado. Incluso preparación de la superficie mediante despeje de la tierra vegetal, y retirada y carga a camión de los restos y desechos.
Criterio de valoración económica: El precio no incluye la realización de la prueba Proctor Modificado.
Incluye: Despeje del terreno. Vaciado, extendido y nivelación del producto. Humectación y compactación del producto. Retirada y carga a camión de restos y desechos.
Criterio de medición de proyecto: Superficie medida en proyección horizontal, según documentación gráfica de Proyecto.
Criterio de medición de obra: Se medirá, en proyección horizontal, la superficie realmente ejecutada según especificaciones de Proyecto.

| Código | Ud | Descripción | Rendimiento | Precio | Importe |
|---|---|---|---|---|---|
| mt01arp005 | m³ | Mezcla de arena seleccionada, cal hidráulica natural y agua, preparado en central y suministrada a pie de obra con camiones mezcladores, para estabilización de caminos y senderos. (material) | 0.131 | 72434.38 | 9488.90 |
| mq09tra010 | h | Tractor agrícola, de 37 kW, equipado con rotovator. (maquinaria) | 0.012 | 28290.55 | 339.49 |
| mq04dua020b | h | Dumper de descarga frontal de 2 t de carga útil. (maquinaria) | 0.002 | 6639.32 | 13.28 |
| mq02rov010i | h | Compactador monocilíndrico vibrante autopropulsado, de 129 kW, de 16,2 t, anchura de trabajo 213,4 cm. (maquinaria) | 0.035 | 44620.29 | 1561.71 |
| mq02cia020j | h | Camión cisterna, de 8 m³ de capacidad. (maquinaria) | 0.002 | 76034.05 | 152.07 |
| mo041 | h | Maestro 1ª construcción de obra civil. (mano de obra) | 0.208 | 8327.21 | 1732.06 |
| mo087 | h | Ayudante construcción de obra civil. (mano de obra) | 0.208 | 6224.80 | 1294.76 |
| % | % | Herramientas | 2 % | 14582.27 | 291.65 |
|  |  | Costes directos |  |  | 14873.92 |
