# Prueba no destructiva: ultrasonidos

- Propiedad del archivo: CYPE INGENIEROS, S.A.
- Formato: FIEBDC-3/2002
- Ámbito geográfico: Chile
- Divisa: CHL
- Costes indirectos: 3.00 %
- Gastos generales: 13.00 %
- Beneficio industrial: 6.00 %
- IVA: 19.00 %

## X Control de calidad y pruebas

### XE Estructuras de hormigón

#### XEI Pruebas informativas

**XEI120** Ud Prueba no destructiva: ultrasonidos.
Prueba no destructiva consistente en la determinación de la velocidad de propagación de los impulsos ultrasónicos en muro existente, mediante el uso de ultrasonidos, midiendo el tiempo de recorrido de una onda ultrasónica dentro del hormigón, entre un emisor y un receptor colocados sobre su superficie, para obtener la calidad y la homogeneidad del hormigón endurecido. Incluso desplazamiento a obra.
Incluye: Desplazamiento a obra. Realización de la prueba.
Criterio de medición de proyecto: Número de unidades previstas, según documentación gráfica de Proyecto.

| Código | Ud | Descripción | Rendimiento | Precio | Importe |
|---|---|---|---|---|---|
| mt49hpa070f | Ud | Prueba para determinar la velocidad de propagación de los impulsos ultrasónicos en un muro, mediante el uso de ultrasonidos, incluso desplazamiento a obra. (material) | 1.000 | 5608.96 | 5608.96 |
| % | % | Herramientas | 2 % | 5608.96 | 112.18 |
|  |  | Costes directos |  |  | 5721.14 |
