# Informe de resultados de la prueba a compresión de probetas testigo

- Propiedad del archivo: CYPE INGENIEROS, S.A.
- Formato: FIEBDC-3/2002
- Ámbito geográfico: Chile
- Divisa: CHL
- Costes indirectos: 3.00 %
- Gastos generales: 13.00 %
- Beneficio industrial: 6.00 %
- IVA: 19.00 %

## X Control de calidad y pruebas

### XE Estructuras de hormigón

#### XEI Pruebas informativas

**XEI095** Ud Informe de resultados de la prueba a compresión de probetas testigo.
Informe de los resultados de la prueba, realizado en laboratorio acreditado en el área técnica correspondiente, para determinar la resistencia a compresión de un hormigón endurecido mediante la extracción de probetas testigo.
Incluye: Emisión del informe de resultados.
Criterio de medición de proyecto: Número de unidades previstas, según documentación del Plan de control de calidad.

| Código | Ud | Descripción | Rendimiento | Precio | Importe |
|---|---|---|---|---|---|
| mt49hoc020 | Ud | Informe de resultados de estudios de calidad en base a extracción de testigos de hormigón endurecido. (material) | 1.000 | 96004.57 | 96004.57 |
| % | % | Herramientas | 2 % | 96004.57 | 1920.09 |
|  |  | Costes directos |  |  | 97924.66 |
