# Prueba de lechada bituminosa

- Propiedad del archivo: CYPE INGENIEROS, S.A.
- Formato: FIEBDC-3/2002
- Ámbito geográfico: Chile
- Divisa: CHL
- Costes indirectos: 3.00 %
- Gastos generales: 13.00 %
- Beneficio industrial: 6.00 %
- IVA: 19.00 %

## X Control de calidad y pruebas

### XH Materiales bituminosos

#### XHB Mezclas bituminosas

**XHB020** Ud Prueba de lechada bituminosa.
Pruebas a realizar en laboratorio acreditado en el área técnica correspondiente, sobre una muestra de lechada bituminosa, tomada en obra, para la determinación de las siguientes características: par de torsión. Incluso desplazamiento a obra, toma de muestra e informe de resultados.
Incluye: Desplazamiento a obra. Toma de muestras. Realización de pruebas. Redacción de informe de los resultados de las pruebas realizadas.
Criterio de medición de proyecto: Prueba a realizar, según documentación del Plan de control de calidad.

| Código | Ud | Descripción | Rendimiento | Precio | Importe |
|---|---|---|---|---|---|
| mt49des010 | Ud | Repercusión de desplazamiento a obra para la toma de muestras. (material) | 1.000 | 465.35 | 465.35 |
| mt49lbi005 | Ud | Toma de una muestra de lechada bituminosa. (material) | 1.000 | 15706.84 | 15706.84 |
| mt49lbi020 | Ud | Prueba para determinar el par de torsión de una muestra de lechada bituminosa. (material) | 1.000 | 62827.34 | 62827.34 |
| mt49lbi120 | Ud | Informe de resultados de las pruebas realizadas sobre una muestra de lechada bituminosa. (material) | 1.000 | 60406.32 | 60406.32 |
| % | % | Herramientas | 2 % | 139405.85 | 2788.12 |
|  |  | Costes directos |  |  | 142193.97 |
