# Prueba de materiales de relleno

- Propiedad del archivo: CYPE INGENIEROS, S.A.
- Formato: FIEBDC-3/2002
- Ámbito geográfico: Chile
- Divisa: CHL
- Costes indirectos: 3.00 %
- Gastos generales: 13.00 %
- Beneficio industrial: 6.00 %
- IVA: 19.00 %

## X Control de calidad y pruebas

### XT Tierras y áridos

#### XTR Rellenos y compactaciones

**XTR010** Ud Prueba de materiales de relleno.
Pruebas para la selección y control de un material de relleno de suelo seleccionado. Pruebas en laboratorio acreditado en el área técnica correspondiente, sobre una muestra tomada en obra: análisis granulométrico ISO 17892-4; límites de Atterberg ISO 17892-12; Proctor Modificado; C.B.R. contenido de materia orgánica; contenido en sales solubles. Pruebas en sitio: densidad y humedad según ASTM D6938; placa de carga. Incluso desplazamiento a obra y redacción de informe técnico con especificación de cada uno de los resultados obtenidos para la selección y control del material de relleno.
Incluye: Desplazamiento a obra. Toma de muestras. Realización de pruebas en laboratorio. Realización de pruebas en sitio. Redacción de informe de los resultados de las pruebas realizadas.
Criterio de medición de proyecto: Prueba a realizar, según documentación del Plan de control de calidad.

| Código | Ud | Descripción | Rendimiento | Precio | Importe |
|---|---|---|---|---|---|
| mt49stc010b | Ud | Toma de una muestra de material de relleno o terraplenado. (material) | 1.000 | 19140.96 | 19140.96 |
| mt49sla080b | Ud | Análisis granulométrico por tamizado de una muestra de material de relleno o terraplenado, según ISO 17892-4. (material) | 1.000 | 18797.48 | 18797.48 |
| mt49sla060 | Ud | Prueba para determinar los Límites de Atterberg (límite líquido y plástico de una muestra de suelo), según ISO 17892-12. (material) | 1.000 | 22544.49 | 22544.49 |
| mt49sue020 | Ud | Prueba Proctor Modificado. (material) | 1.000 | 57766.36 | 57766.36 |
| mt49sue030 | Ud | Prueba C.B.R. (California Bearing Ratio) en laboratorio, sin incluir prueba Proctor, en explanadas. (material) | 1.000 | 108869.30 | 108869.30 |
| mt49des020 | Ud | Desplazamiento de personal y equipo a obra para la realización de la prueba de densidad y humedad. (material) | 1.000 | 26853.55 | 26853.55 |
| mt49sla075 | Ud | Prueba para determinar la densidad y humedad en sitio del terreno, según ASTM D6938. (material) | 1.000 | 9367.52 | 9367.52 |
| mt49sue040 | Ud | Prueba de placa de carga. (material) | 1.000 | 112410.22 | 112410.22 |
| mt49sla120 | Ud | Prueba cuantitativo para determinar el contenido en materia orgánica de una muestra de suelo. (material) | 1.000 | 16923.99 | 16923.99 |
| mt49sla115 | Ud | Prueba cuantitativo para determinar el contenido en sales solubles de una muestra de suelo. (material) | 1.000 | 18735.03 | 18735.03 |
| mt49sin020a | Ud | Informe técnico sobre los resultados obtenidos en las pruebas realizadas por laboratorio acreditado en el área técnica correspondiente en material de relleno o terraplenado. (material) | 1.000 | 107906.00 | 107906.00 |
| % | % | Herramientas | 2 % | 519314.90 | 10386.30 |
|  |  | Costes directos |  |  | 529701.20 |
