# Red de protección bajo losa con sistema de moldaje parcial

- Propiedad del archivo: CYPE INGENIEROS, S.A.
- Formato: FIEBDC-3/2002
- Ámbito geográfico: Chile
- Divisa: CHL
- Costes indirectos: 3.00 %
- Gastos generales: 13.00 %
- Beneficio industrial: 6.00 %
- IVA: 19.00 %

## Y Protección

### YC Sistemas de protección colectiva

#### YCI Protección durante la ejecución de losas

**YCI020** m² Red de protección bajo losa con sistema de moldaje parcial.
Red de protección de polipropileno de alta tenacidad, color blanco, de 100x100 mm de paso, con cuerda de red de calibre 3 mm, para colocar tensada y al mismo nivel de trabajo, bajo losa armada en una dirección con sistema de moldaje parcial, fijada a las viguetas cada 100 cm con clavetas de acero.
Criterio de medición de proyecto: Superficie medida según Estudio o Estudio Básico de Seguridad y Salud.
Criterio de medición de obra: Se medirá la superficie realmente montada según especificaciones de Estudio o Estudio Básico de Seguridad y Salud.

| Código | Ud | Descripción | Rendimiento | Precio | Importe |
|---|---|---|---|---|---|
| mt50sph040b | m² | Red horizontal de protección, para losas armadas en una dirección, de malla de polipropileno de alta tenacidad, color blanco, de 100x100 mm de paso. Cuerda de red de calibre 3 mm. Configuración de la red al rombo. (material) | 1.000 | 432.42 | 432.42 |
| mt50sph050 | Ud | Claveta de acero. (material) | 4.000 | 282.40 | 1129.60 |
| mo119 | h | Oficial 1ª Seguridad y Salud. (mano de obra) | 0.164 | 8327.21 | 1365.66 |
| mo120 | h | Peón Seguridad y Salud. (mano de obra) | 0.164 | 5997.35 | 983.57 |
| % | % | Herramientas | 2 % | 3911.25 | 78.23 |
|  |  | Costes directos |  |  | 3989.48 |
