# Vallado provisional de solar con malla electrosoldada

- Propiedad del archivo: CYPE INGENIEROS, S.A.
- Formato: FIEBDC-3/2002
- Ámbito geográfico: Chile
- Divisa: CHL
- Costes indirectos: 3.00 %
- Gastos generales: 13.00 %
- Beneficio industrial: 6.00 %
- IVA: 19.00 %

## Y Protección

### YC Sistemas de protección colectiva

#### YCR Vallado provisional de solar

**YCR010** m Vallado provisional de solar con malla electrosoldada.
Vallado provisional de solar, de 2,2 m de altura, compuesto por malla electrosoldada sin economía de borde tipo C 196 de acero AT56-50H, separación 100x100 mm y Ø longitudinal 5,0 mm, sujeta mediante puntas planas de acero a rollizos de madera, de 10 a 12 cm de diámetro y 3,2 m de longitud, hincados en el terreno cada 2,5 m, amortizables en 5 usos.
Criterio de medición de proyecto: Longitud medida según Estudio o Estudio Básico de Seguridad y Salud.
Criterio de medición de obra: Se medirá la longitud realmente montada según especificaciones de Estudio o Estudio Básico de Seguridad y Salud.

| Código | Ud | Descripción | Rendimiento | Precio | Importe |
|---|---|---|---|---|---|
| mt07ame110cha | m² | Malla electrosoldada sin economía de borde tipo C 196 de acero AT56-50H, separación 100x100 mm, con barras longitudinales de 5 mm de diámetro y barras transversales de 5,0 mm de diámetro, según NCh 218.Of77. (material) | 2.300 | 2888.35 | 6643.21 |
| mt50spv030a | m | Rollizo de madera, de 10 a 12 cm de diámetro. (material) | 0.371 | 2771.05 | 1028.06 |
| mt50sph020 | kg | Puntas planas de acero de 20x100 mm. (material) | 0.008 | 741.30 | 5.93 |
| mo119 | h | Oficial 1ª Seguridad y Salud. (mano de obra) | 0.132 | 8327.21 | 1099.19 |
| mo120 | h | Peón Seguridad y Salud. (mano de obra) | 0.132 | 5997.35 | 791.65 |
| % | % | Herramientas | 2 % | 9568.04 | 191.36 |
|  |  | Costes directos |  |  | 9759.40 |
