# Limpieza de caseta o local provisional

- Propiedad del archivo: CYPE INGENIEROS, S.A.
- Formato: FIEBDC-3/2002
- Ámbito geográfico: Chile
- Divisa: CHL
- Costes indirectos: 3.00 %
- Gastos generales: 13.00 %
- Beneficio industrial: 6.00 %
- IVA: 19.00 %

## Y Protección

### YP Instalaciones provisionales de higiene y bienestar

#### YPL Limpieza

**YPL010** h Limpieza de caseta o local provisional.
Horas de limpieza y desinfección de la caseta o local provisional en obra, realizadas por peón ordinario de construcción. Incluso material y elementos de limpieza.
Incluye: Trabajos de limpieza.
Criterio de medición de proyecto: Tiempo estimado.
Criterio de medición de obra: Se medirá el tiempo realmente empleado.

| Código | Ud | Descripción | Rendimiento | Precio | Importe |
|---|---|---|---|---|---|
| op00asp010 |  | Aspirador. | 1.000 | 0.00 | 0.00 |
| mo120 | h | Peón Seguridad y Salud. (mano de obra) | 1.000 | 5995.15 | 5995.15 |
| % | % | Herramientas | 2 % | 5995.15 | 119.90 |
|  |  | Costes directos |  |  | 6115.05 |
