# Cadena de delimitación

- Propiedad del archivo: CYPE INGENIEROS, S.A.
- Formato: FIEBDC-3/2002
- Ámbito geográfico: Chile
- Divisa: CHL
- Costes indirectos: 3.00 %
- Gastos generales: 13.00 %
- Beneficio industrial: 6.00 %
- IVA: 19.00 %

## Y Protección

### YS Señalética provisional de obras

#### YSB Balizamiento

**YSB030** m Cadena de delimitación.
Cadena de delimitación de zona de peligro con eslabones de polietileno de alta densidad, de 53x21x6 mm de diámetro, color rojo y blanco, amortizable en 10 usos, sujeta cada 3 m a postes de PVC, de 90 cm de altura y 50 mm de diámetro, color rojo y blanco, con base rellenable y ganchos de sujeción de cadena de delimitación, amortizables en 10 usos. Incluso arena utilizada para el lastrado de las piezas, mantenimiento en condiciones seguras durante todo el periodo de tiempo que se requiera y desmontaje.
Incluye: Colocación de los postes. Colocación del material de lastrado. Colocación de la cadena. Desmontaje posterior. Transporte hasta el lugar de almacenaje o retirada a contenedor.
Criterio de medición de proyecto: Longitud medida según Estudio o Estudio Básico de Seguridad y Salud.
Criterio de medición de obra: Se medirá la longitud realmente montada según especificaciones de Estudio o Estudio Básico de Seguridad y Salud.

| Código | Ud | Descripción | Rendimiento | Precio | Importe |
|---|---|---|---|---|---|
| mt50bal065a | m | Cadena de delimitación de zona de peligro con eslabones de polietileno de alta densidad, de 53x21x6 mm de diámetro, color rojo y blanco. (material) | 0.100 | 1419.57 | 141.96 |
| mt50bal060a | Ud | Poste de PVC, de 90 cm de altura y 50 mm de diámetro, color rojo y blanco, con base rellenable y ganchos de sujeción de cadena de delimitación. (material) | 0.047 | 18631.94 | 875.70 |
| mt01ara010a | m³ | Arena con granulometría de 0 a 5 mm de diámetro, limpia. (material) | 0.002 | 9491.98 | 18.98 |
| mo120 | h | Peón Seguridad y Salud. (mano de obra) | 0.132 | 5995.15 | 791.36 |
| % | % | Herramientas | 2 % | 1828.00 | 36.56 |
|  |  | Costes directos |  |  | 1864.56 |
