# Incorporación de celosía de lamas de acero galvanizado

- Propiedad del archivo: CYPE INGENIEROS, S.A.
- Formato: FIEBDC-3/2002
- Ámbito geográfico: Chile
- Divisa: CHL
- Costes indirectos: 3.00 %
- Gastos generales: 13.00 %
- Beneficio industrial: 6.00 %
- IVA: 19.00 %

## Z Rehabilitación energética

### ZB Cerramientos verticales: sustitución o mejora de huecos de fachada

#### ZBZ Protección solar: celosías

**ZBZ010** m² Incorporación de celosía de lamas de acero galvanizado.
Rehabilitación energética de edificio mediante la incorporación de celosía fija formada por lamas verticales orientables machihembradas, de acero galvanizado de 0,6 mm de espesor, acabado pintado al horno de color a elegir, de 200 a 250 mm de anchura, con testeros de nylon de elevada resistencia y pivotes de aluminio de 8 mm de diámetro mínimo, alojados en el marco de aluminio extruido de aleación 6063 con tratamiento térmico T5, con accionamiento manual. Incluso elementos de fijación para montaje en posición vertical sobre superficie soporte de albañilería.
Incluye: Replanteo. Presentación y nivelación. Resolución de las uniones del marco a los paramentos. Montaje de elementos complementarios.
Criterio de medición de proyecto: Superficie medida según documentación gráfica de Proyecto, deduciendo los huecos de superficie mayor de 3 m².
Criterio de medición de obra: Se medirá la superficie realmente ejecutada según especificaciones de Proyecto, deduciendo los huecos de superficie mayor de 3 m².

| Código | Ud | Descripción | Rendimiento | Precio | Importe |
|---|---|---|---|---|---|
| mt26aaa033a | Ud | Anclaje mecánico con taco de nylon y tornillo de acero galvanizado, de cabeza avellanada. (material) | 4.000 | 190.65 | 762.60 |
| mt26btr040a | m² | Celosía fija formada por lamas verticales orientables machihembradas, de acero galvanizado de 0,6 mm de espesor, acabado pintado al horno de color a elegir, de 200 a 250 mm de anchura, con testeros de nylon de elevada resistencia y pivotes de aluminio de 8 mm de diámetro mínimo, alojados en el marco de aluminio extruido de aleación 6063 con tratamiento térmico T5, con accionamiento manual. (material) | 1.000 | 102557.98 | 102557.98 |
| op00ato010 |  | Atornillador. | 1.000 | 0.00 | 0.00 |
| mo018 | h | Maestro 1ª cerrajero. (mano de obra) | 0.393 | 8805.63 | 3460.61 |
| mo059 | h | Ayudante cerrajero. (mano de obra) | 0.393 | 6509.67 | 2558.30 |
| % | % | Herramientas | 2 % | 109339.49 | 2186.79 |
|  |  | Costes directos |  |  | 111526.28 |
