# Desmontaje de caldera, para sustitución por equipo con mejor eficiencia energética

- Propiedad del archivo: CYPE INGENIEROS, S.A.
- Formato: FIEBDC-3/2002
- Ámbito geográfico: Chile
- Divisa: CHL
- Costes indirectos: 3.00 %
- Gastos generales: 13.00 %
- Beneficio industrial: 6.00 %
- IVA: 19.00 %

## Z Rehabilitación energética

### ZC Calefacción, climatización y A.C.S.

#### ZCD Desmontaje de equipo existente

**ZCD020** Ud Desmontaje de caldera, para sustitución por equipo con mejor eficiencia energética.
Desmontaje de caldera eléctrica y sus componentes, de 200 kW de potencia calorífica máxima, con medios manuales y mecánicos.
Incluye: Desmontaje del elemento. Obturación de las conducciones conectadas al elemento. Retirada y acopio del material desmontado. Limpieza de los restos de obra. Carga mecánica del material desmontado y restos de obra sobre camión o contenedor.
Criterio de medición de proyecto: Número de unidades previstas, según documentación gráfica de Proyecto.
Criterio de medición de obra: Se medirá el número de unidades realmente desmontadas según especificaciones de Proyecto.

| Código | Ud | Descripción | Rendimiento | Precio | Importe |
|---|---|---|---|---|---|
| mq04cag010a | h | Camión con grúa de hasta 6 t. (maquinaria) | 2.318 | 35416.91 | 82096.40 |
| mo004 | h | Maestro 1ª calefactor. (mano de obra) | 2.778 | 8556.75 | 23770.65 |
| mo103 | h | Ayudante calefactor. (mano de obra) | 2.778 | 6212.96 | 17259.60 |
| mo113 | h | Jornal construcción. (mano de obra) | 1.042 | 5997.35 | 6249.24 |
| % | % | Herramientas | 2 % | 129375.89 | 2587.52 |
|  |  | Costes directos |  |  | 131963.41 |
