# Desmontaje de unidad de aire acondicionado, para sustitución por equipo con mejor eficiencia energética

- Propiedad del archivo: CYPE INGENIEROS, S.A.
- Formato: FIEBDC-3/2002
- Ámbito geográfico: Chile
- Divisa: CHL
- Costes indirectos: 3.00 %
- Gastos generales: 13.00 %
- Beneficio industrial: 6.00 %
- IVA: 19.00 %

## Z Rehabilitación energética

### ZC Calefacción, climatización y A.C.S.

#### ZCD Desmontaje de equipo existente

**ZCD030** Ud Desmontaje de unidad de aire acondicionado, para sustitución por equipo con mejor eficiencia energética.
Desmontaje de unidad interior de sistema de aire acondicionado, de techo con distribución por ducto rectangular, de 100 kg de peso máximo, con medios manuales, y carga manual sobre camión o contenedor.
Incluye: Desmontaje del elemento. Obturación de las conducciones conectadas al elemento. Retirada y acopio del material desmontado. Limpieza de los restos de obra. Carga manual del material desmontado y restos de obra sobre camión o contenedor.
Criterio de medición de proyecto: Número de unidades previstas, según documentación gráfica de Proyecto.
Criterio de medición de obra: Se medirá el número de unidades realmente desmontadas según especificaciones de Proyecto.

| Código | Ud | Descripción | Rendimiento | Precio | Importe |
|---|---|---|---|---|---|
| mo004 | h | Maestro 1ª calefactor. (mano de obra) | 2.356 | 8556.75 | 20159.70 |
| mo103 | h | Ayudante calefactor. (mano de obra) | 2.356 | 6212.96 | 14637.73 |
| mo113 | h | Jornal construcción. (mano de obra) | 0.736 | 5997.35 | 4414.05 |
| % | % | Herramientas | 2 % | 39211.48 | 784.23 |
|  |  | Costes directos |  |  | 39995.71 |
