# Desmontaje de caldera, para sustitución por equipo con mejor eficiencia energética

- Propiedad del archivo: CYPE INGENIEROS, S.A.
- Formato: FIEBDC-3/2002
- Ámbito geográfico: Chile
- Divisa: CHL
- Costes indirectos: 3.00 %
- Gastos generales: 13.00 %
- Beneficio industrial: 6.00 %
- IVA: 19.00 %

## Z Rehabilitación energética

### ZC Calefacción, climatización y A.C.S.

#### ZCD Desmontaje de equipo existente

**ZCD020** Ud Desmontaje de caldera, para sustitución por equipo con mejor eficiencia energética.
Desmontaje de caldera eléctrica y sus componentes, de 30 kW de potencia calorífica máxima, con medios manuales y mecánicos.
Incluye: Desmontaje del elemento. Obturación de las conducciones conectadas al elemento. Retirada y acopio del material desmontado. Limpieza de los restos de obra. Carga mecánica del material desmontado y restos de obra sobre camión o contenedor.
Criterio de medición de proyecto: Número de unidades previstas, según documentación gráfica de Proyecto.
Criterio de medición de obra: Se medirá el número de unidades realmente desmontadas según especificaciones de Proyecto.

| Código | Ud | Descripción | Rendimiento | Precio | Importe |
|---|---|---|---|---|---|
| mq04cag010a | h | Camión con grúa de hasta 6 t. (maquinaria) | 1.159 | 35416.91 | 41048.20 |
| mo004 | h | Maestro 1ª calefactor. (mano de obra) | 1.389 | 8556.75 | 11885.33 |
| mo103 | h | Ayudante calefactor. (mano de obra) | 1.389 | 6212.96 | 8629.80 |
| % | % | Herramientas | 2 % | 61563.33 | 1231.27 |
|  |  | Costes directos |  |  | 62794.60 |
