# Preparación del paramento soporte, para aislamiento térmico por el exterior de fachada

- Propiedad del archivo: CYPE INGENIEROS, S.A.
- Formato: FIEBDC-3/2002
- Ámbito geográfico: Chile
- Divisa: CHL
- Costes indirectos: 3.00 %
- Gastos generales: 13.00 %
- Beneficio industrial: 6.00 %
- IVA: 19.00 %

## Z Rehabilitación energética

### ZF Cerramientos verticales: adición de aislamiento térmico

#### ZFF Sistemas ETICS de aislamiento exterior de fachadas

**ZFF001** m² Preparación del paramento soporte, para aislamiento térmico por el exterior de fachada.
Preparación del paramento soporte para aislamiento térmico por el exterior de fachada, mediante picado de afinado de cemento, con medios manuales, carga manual sobre camión o contenedor y posterior revestimiento con mortero de cemento, resistencia a compresión de 3 a 7,5 N/mm², absorción de agua por capilaridad menor de 0,2 kg/m² min½, color gris, de 10 mm de espesor, maestreado, con acabado rugoso, aplicado manualmente, armado con malla de fibra de vidrio, antiálcalis, de 10x10 mm de luz de malla, de 750 a 900 micras de espesor y de 200 a 250 g/m² de masa superficial, con 25 kp/cm² de resistencia a tracción, en los cambios de material y en los frentes de la losa.
Criterio de valoración económica: El precio incluye la ejecución de remates en los encuentros con paramentos y revestimientos u otros elementos recibidos en su superficie.
Incluye: Picado manual. Retirada y acopio de escombros. Limpieza de los restos de obra. Carga manual de escombros sobre camión o contenedor. Despiece de paños de trabajo. Preparación del mortero. Aplicación del mortero. Colocación de la malla de refuerzo. Curado del mortero. Resolución de los puntos singulares.
Criterio de medición de proyecto: Superficie medida según documentación gráfica de Proyecto.
Criterio de medición de obra: Se medirá la superficie realmente ejecutada según especificaciones de Proyecto.

| Código | Ud | Descripción | Rendimiento | Precio | Importe |
|---|---|---|---|---|---|
| mt28mop190b | kg | Mortero de cemento, resistencia a compresión de 3 a 7,5 N/mm², absorción de agua por capilaridad menor de 0,2 kg/m² min½, para uso en exteriores, color gris, compuesto por cemento de alta resistencia, áridos seleccionados y otros aditivos, suministrado en sacos. (material) | 16.000 | 98.46 | 1575.36 |
| mt28mon040a | m² | Malla de fibra de vidrio, antiálcalis, de 10x10 mm de luz de malla, de 750 a 900 micras de espesor y de 200 a 250 g/m² de masa superficial, con 25 kp/cm² de resistencia a tracción, para armar morteros. (material) | 0.200 | 1598.09 | 319.62 |
| op00tal020 |  | Taladro con batidora. | 1.000 | 0.00 | 0.00 |
| mo113 | h | Jornal construcción. (mano de obra) | 0.820 | 5997.35 | 4917.83 |
| mo039 | h | Maestro 1ª revocador. (mano de obra) | 0.547 | 8327.21 | 4554.98 |
| mo111 | h | Jornal especializado revocador. (mano de obra) | 0.547 | 6193.60 | 3387.90 |
| % | % | Herramientas | 2 % | 14755.69 | 295.11 |
|  |  | Costes directos |  |  | 15050.80 |
