# Control de plagas de roedores

- Propiedad del archivo: CYPE Ingenieros S.A.
- Formato: FIEBDC-3/2016
- Programa: Generador de precios de la construcción. CYPE Ingenieros, S.A.
- Fecha: 17/05/2024
- Ámbito geográfico: Chile
- Divisa: CHL
- Costes indirectos: 3 %
- Gastos generales: 13 %
- Beneficio industrial: 6 %
- IVA: 19 %

## 0 Trabajos previos

### 0D Desratización, desinfección y eliminación de plantas

#### 0DC Desratizaciones

**0DC010** m² Control de plagas de roedores.
Desratización mediante la aplicación de productos raticidas en el interior del edificio. Incluso limpieza, recogida y retirada de restos de obra.
Incluye: Preparación del producto. Aplicación del producto en el interior del edificio. Recogida de residuos y carga sobre contenedor.
Criterio de medición de proyecto: Superficie medida según documentación gráfica de Proyecto.
Criterio de medición de obra: Se medirá la superficie realmente ejecutada según especificaciones de Proyecto.

| Código | Ud | Descripción | Rendimiento | Precio | Importe |
|---|---|---|---|---|---|
| mt48pla020 | kg | Raticida para el control de plagas de roedores. (material) | 0.004 | 10620.01 | 42.480 |
| mo020 | h | Maestro 1ª construcción. (mano de obra) | 0.004 | 8327.21 | 33.309 |
| % | % | Herramientas | 2 % | 75.789 | 1.516 |
|  |  | Costes directos |  |  | 77.305 |
