# Prueba estática de puesta en carga de losa

- Propiedad del archivo: CYPE Ingenieros S.A.
- Formato: FIEBDC-3/2016
- Programa: Generador de precios de la construcción. CYPE Ingenieros, S.A.
- Fecha: 30/05/2025
- Ámbito geográfico: Chile
- Divisa: CHL
- Costes indirectos: 3 %
- Gastos generales: 13 %
- Beneficio industrial: 6 %
- IVA: 19 %

## 0 Trabajos previos

### 0E Toma de muestras y pruebas para estudio de patologías

#### 0EP Pruebas de carga

**0EP010** Ud Prueba estática de puesta en carga de losa.
Ejecución de prueba estática de puesta en carga de una losa de 30 m² de superficie y hasta 500 kg/m² de sobrecarga, durante un ciclo. Sin incluir los elementos de carga, el apuntalamiento de seguridad, la carga y descarga, así como la preparación de las pruebas de carga. Incluso informe técnico.
Incluye: Realización de la prueba.
Criterio de medición de proyecto: Número de unidades previstas, según documentación gráfica de Proyecto.
Criterio de medición de obra: Se medirá el número de unidades realmente ejecutadas según especificaciones de Proyecto.

| Código | Ud | Descripción | Rendimiento | Precio | Importe |
|---|---|---|---|---|---|
| mt49epc010k1a | Ud | Prueba estática de puesta en carga en una losa de 30 m² de superficie y hasta 500 kg/m² de sobrecarga, de un ciclo de duración. (material) | 1 | 952403.03 | 952403.030 |
| % | % | Herramientas | 2 % | 952403.030 | 19048.061 |
|  |  | Costes directos |  |  | 971451.091 |
