# Pozo de sondeo arqueológico

- Propiedad del archivo: CYPE Ingenieros S.A.
- Formato: FIEBDC-3/2016
- Programa: Generador de precios de la construcción. CYPE Ingenieros, S.A.
- Fecha: 04/10/2024
- Ámbito geográfico: Chile
- Divisa: CHL
- Costes indirectos: 3 %
- Gastos generales: 13 %
- Beneficio industrial: 6 %
- IVA: 19 %

## 0 Trabajos previos

### 0G Trabajos arqueológicos

#### 0GE Excavaciones arqueológicas y transportes

**0GE030** m³ Pozo de sondeo arqueológico.
Pozo de sondeo arqueológico de 1x1x1 m, en el interior de un edificio de interés histórico, con un grado de complejidad medio, con medios manuales, mediante la excavación por niveles naturales o artificiales según método arqueológico. Incluso toma de datos por parte de equipo arqueológico para informe final de los trabajos, retirada del piso existente en su superficie, con recuperación del mismo, y posterior relleno de la excavación con los restos procedentes de la misma, sin compactación.
Incluye: Ejecución del pozo de sondeo. Retirada y acopio de escombros. Carga de escombros sobre contenedor.
Criterio de medición de proyecto: Volumen medido según documentación gráfica de Proyecto.
Criterio de medición de obra: Se medirá el volumen realmente ejecutado según especificaciones de Proyecto.

| Código | Ud | Descripción | Rendimiento | Precio | Importe |
|---|---|---|---|---|---|
| mt51arq010 | Ud | Material fungible para trabajos de arqueología. (material) | 0.06 | 591490.14 | 35489.408 |
| mt51arq020 | Ud | Material y utillaje para trabajos de arqueología. (material) | 0.075 | 850267.06 | 63770.030 |
| mo000 | h | arqueólogo. (mano de obra) | 8.108 | 12111.97 | 98203.853 |
| mo057 | h | Ayudante arqueólogo. (mano de obra) | 8.108 | 7862.52 | 63749.312 |
| mo112 | h | Jornal especializado de construcción. (mano de obra) | 8.108 | 6093.24 | 49403.990 |
| mo113 | h | Jornal construcción. (mano de obra) | 8.108 | 5995.15 | 48608.676 |
| % | % | Herramientas | 2 % | 359225.269 | 7184.505 |
|  |  | Costes directos |  |  | 366409.774 |
