# Transporte de equipamiento auxiliar

- Propiedad del archivo: CYPE Ingenieros S.A.
- Formato: FIEBDC-3/2016
- Programa: Generador de precios de la construcción. CYPE Ingenieros, S.A.
- Fecha: 04/10/2024
- Ámbito geográfico: Chile
- Divisa: CHL
- Costes indirectos: 3 %
- Gastos generales: 13 %
- Beneficio industrial: 6 %
- IVA: 19 %

## 0 Trabajos previos

### 0M Equipamiento

#### 0MT Traslado y transporte

**0MT020** m³ Transporte de equipamiento auxiliar.
Transporte de equipamiento auxiliar como archivos, material electrónico, etc., (aproximadamente 4 ud/m³) con un peso medio de hasta 500 kg/m³, mediante camión a una distancia máxima de 5 km. Incluso carga, descarga y acopio de los elementos en la zona designada.
Incluye: Carga sobre camión. Transporte del material. Descarga de cada uno de los elementos. Acopio en la zona designada.
Criterio de medición de proyecto: Volumen medido según documentación gráfica de Proyecto.
Criterio de medición de obra: Se medirá el volumen realmente ejecutado según especificaciones de Proyecto.

| Código | Ud | Descripción | Rendimiento | Precio | Importe |
|---|---|---|---|---|---|
| mq04cap010a | h | Camión para transporte, de 12 t de carga. (maquinaria) | 0.29 | 52264.08 | 15156.583 |
| mo113 | h | Jornal construcción. (mano de obra) | 0.133 | 5995.15 | 797.355 |
| % | % | Herramientas | 2 % | 15953.938 | 319.079 |
|  |  | Costes directos |  |  | 16273.017 |
