# Alquiler de andamio tubular de volumen

- Propiedad del archivo: CYPE Ingenieros S.A.
- Formato: FIEBDC-3/2016
- Programa: Generador de precios de la construcción. CYPE Ingenieros, S.A.
- Fecha: 30/05/2025
- Ámbito geográfico: Chile
- Divisa: CHL
- Costes indirectos: 3 %
- Gastos generales: 13 %
- Beneficio industrial: 6 %
- IVA: 19 %

## 0 Trabajos previos

### 0X Andamios y maquinaria de elevación

#### 0XA Andamios

**0XA111** Ud Alquiler de andamio tubular de volumen.
Alquiler, durante 30 días naturales, de andamio de volumen, formado por 300 m³ de estructura tubular de acero galvanizado en caliente, de 48,3 mm de diámetro y 3,2 mm de espesor, y plataforma de trabajo de 100 m², situada hasta 10 m de altura máxima, escalera interior con trampilla y baranda trasera con dos barras y guardapolvos, y baranda delantera con una barra.
Incluye: Revisión periódica para garantizar su estabilidad y condiciones de seguridad.
Criterio de medición de proyecto: Número de unidades previstas, según documentación gráfica de Proyecto.
Criterio de medición de obra: Amortización en forma de alquiler diario, según condiciones definidas en el contrato suscrito con la empresa suministradora, considerando un mínimo de 300 m³ de volumen de estructura, 100 m² de superficie de plataforma de trabajo y 15 días naturales.

| Código | Ud | Descripción | Rendimiento | Precio | Importe |
|---|---|---|---|---|---|
| mq13ats020a | Ud | Alquiler diario de m³ de andamio de volumen, de 10 m de altura máxima de trabajo, constituido por estructura tubular de acero galvanizado en caliente, de 48,3 mm de diámetro y 3,2 mm de espesor, fabricado cumpliendo las exigencias de calidad recogidas en la norma ISO 9001; incluso parte proporcional de escalera interior con trampilla y baranda con dos barras y guardapolvos. (maquinaria) | 9000 | 26.54 | 238860.000 |
| mq13ats030a | Ud | Alquiler diario de m² de plataforma de trabajo de lámina perforada de acero. (maquinaria) | 3000 | 59.9 | 179700.000 |
| % | % | Herramientas | 2 % | 418560.000 | 8371.200 |
|  |  | Costes directos |  |  | 426931.200 |
