# Montaje y desmontaje de andamio tubular de volumen

- Propiedad del archivo: CYPE Ingenieros S.A.
- Formato: FIEBDC-3/2016
- Programa: Generador de precios de la construcción. CYPE Ingenieros, S.A.
- Fecha: 30/05/2025
- Ámbito geográfico: Chile
- Divisa: CHL
- Costes indirectos: 3 %
- Gastos generales: 13 %
- Beneficio industrial: 6 %
- IVA: 19 %

## 0 Trabajos previos

### 0X Andamios y maquinaria de elevación

#### 0XA Andamios

**0XA131** Ud Montaje y desmontaje de andamio tubular de volumen.
Montaje y desmontaje de andamio de volumen, formado por 200 m³ de estructura tubular de acero galvanizado en caliente y plataforma de trabajo de 100 m², situada hasta 10 m de altura máxima, según planos de montaje. Incluso accesorios, sistemas de protección, anclajes y reposiciones.
Incluye: Replanteo de los apoyos. Limpieza y preparación de la superficie de apoyo y protección de los espacios afectados. Montaje y colocación de los componentes. Colocación de la plataforma de trabajo. Colocación de los elementos de protección, acceso y señalética. Prueba de carga. Desmontaje y retirada del andamio.
Criterio de medición de proyecto: Número de unidades previstas, según Estudio o Estudio Básico de Seguridad y Salud.

| Código | Ud | Descripción | Rendimiento | Precio | Importe |
|---|---|---|---|---|---|
| mq13ats021a | Ud | Repercusión, por m³, de montaje de andamio de volumen, de 10 m de altura máxima de trabajo, constituido por estructura tubular de acero galvanizado en caliente, de 48,3 mm de diámetro y 3,2 mm de espesor, fabricado cumpliendo las exigencias de calidad recogidas en la norma ISO 9001; incluso parte proporcional de escalera interior con trampilla y baranda con dos barras y guardapolvos. (maquinaria) | 200 | 1905.98 | 381196.000 |
| mq13ats022a | Ud | Repercusión, por m³, de desmontaje de andamio de volumen, de 10 m de altura máxima de trabajo, constituido por estructura tubular de acero galvanizado en caliente, de 48,3 mm de diámetro y 3,2 mm de espesor, fabricado cumpliendo las exigencias de calidad recogidas en la norma ISO 9001; incluso parte proporcional de escalera interior con trampilla y baranda con dos barras y guardapolvos. (maquinaria) | 200 | 1238.88 | 247776.000 |
| mq13ats031a | Ud | Repercusión, por m², de montaje de plataforma de trabajo de lámina perforada de acero. (maquinaria) | 100 | 2518.62 | 251862.000 |
| mq13ats032a | Ud | Repercusión, por m², de desmontaje de plataforma de trabajo de lámina perforada de acero. (maquinaria) | 100 | 1633.7 | 163370.000 |
| % | % | Herramientas | 2 % | 1044204.000 | 20884.080 |
|  |  | Costes directos |  |  | 1065088.080 |
