# Cámara de inspección de hormigón simple en sitio

- Propiedad del archivo: CYPE Ingenieros S.A.
- Formato: FIEBDC-3/2016
- Programa: Generador de precios de la construcción. CYPE Ingenieros, S.A.
- Fecha: 17/05/2024
- Ámbito geográfico: Chile
- Divisa: CHL
- Costes indirectos: 3 %
- Gastos generales: 13 %
- Beneficio industrial: 6 %
- IVA: 19 %

## A Movimientos de tierra

### AS Red de desagüe

#### ASA Cámaras de inspección

**ASA011** Ud Cámara de inspección de hormigón simple en sitio.
Cámara de paso enterrada, de hormigón simple en sitio H30 (20) 20/6, no expuesto a ciclos hielo-deshielo, exposición a sulfatos severa, con baja permeabilidad, docilidad blanda, de dimensiones interiores 60x60x60 cm, sobre radier de hormigón simple de 15 cm de espesor, formación de pendiente mínima del 2%, con el mismo tipo de hormigón, cerrada superiormente con marco y tapa de fundición carga de rotura 125 kN. Incluso molde reutilizable de lámina metálica amortizable en 20 usos y colector de conexión de PVC, de tres entradas y una salida, con tapa de registro, para encuentros.
Criterio de valoración económica: El precio no incluye la excavación ni el relleno del trasdós.
Incluye: Replanteo. Vaciado y compactación del hormigón en formación de radier. Colocación del molde reutilizable. Vaciado y compactación del hormigón en formación de la cámara de inspección. Retirada del molde. Conexionado de los colectores a la cámara de inspección. Relleno de hormigón para formación de pendientes. Colocación del colector de conexión de PVC en el fondo de la cámara de inspección. Colocación de la tapa y los accesorios. Comprobación de su correcto funcionamiento.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.349 | 64234.67 | 22417.900 |
| mt11var130 | Ud | Colector de conexión de PVC, con tres entradas y una salida, con tapa de registro. (material) | 1 | 25822.59 | 25822.590 |
| mt08epr030c | Ud | Molde reutilizable para formación de cámaras de inspección de sección cuadrada de 60x60x60 cm, de lámina metálica, incluso accesorios de montaje. (material) | 0.05 | 225570.4 | 11278.520 |
| mt11tfa010c | Ud | Marco y tapa de fundición, 60x60 cm, para cámara de inspección registrable, carga de rotura 125 kN. (material) | 1 | 38327.61 | 38327.610 |
| mo020 | h | Maestro 1ª construcción. (mano de obra) | 1.465 | 8327.21 | 12199.363 |
| mo113 | h | Jornal construcción. (mano de obra) | 1.052 | 5997.35 | 6309.212 |
| % | % | Herramientas | 2 % | 116355.195 | 2327.104 |
|  |  | Costes directos |  |  | 118682.299 |

Residuos:
- colocación: mt10hmf090fyeg; factor de residuo 0.00139927
- colocación: mt08epr030c; factor de residuo 1

## Recursos

**mt10hmf090fyeg** m³ Hormigón simple H30 (20) 20/6
Datos técnicos: Coste energético 2208.000 MJ; Emisión de CO2 253.000 kg; Código LER 17 01 01; Masa del elemento 2300 kg; Volumen 1.533333 m3

**mt08epr030c** Ud Molde reutilizable para formación de cámaras de inspección de sección cuadrada de 60x60x60 cm
Datos técnicos: Coste energético 566.208 MJ; Emisión de CO2 29.376 kg; Código LER 17 04 05; Masa del elemento 57.6 kg; Volumen 0.027429 m3

**mt11tfa010c** Ud Marco y tapa de fundición, 60x60 cm, para cámara de inspección registrable, carga de rotura 125 kN
Datos técnicos: Coste energético 969.239 MJ; Emisión de CO2 60.461 kg
Residuos:
- embalaje: re150101 Envases de papel y cartón. (componente de residuo); rendimiento 0.072 kg; Código LER 15 01 01; Masa del elemento 1 kg; Volumen 0.001333 m3
