# Cámara de inspección de hormigón simple en sitio

- Propiedad del archivo: CYPE Ingenieros S.A.
- Formato: FIEBDC-3/2016
- Programa: Generador de precios de la construcción. CYPE Ingenieros, S.A.
- Fecha: 17/05/2024
- Ámbito geográfico: Chile
- Divisa: CHL
- Costes indirectos: 3 %
- Gastos generales: 13 %
- Beneficio industrial: 6 %
- IVA: 19 %

## A Movimientos de tierra

### AS Red de desagüe

#### ASA Cámaras de inspección

**ASA011** Ud Cámara de inspección de hormigón simple en sitio.
Cámara de inspección con sumidero sifónico y desagüe directo lateral enterrada, de hormigón simple en sitio H30 (20) 20/6, no expuesto a ciclos hielo-deshielo, exposición a sulfatos severa, con baja permeabilidad, docilidad blanda, de dimensiones interiores 50x50x50 cm, sobre radier de hormigón simple de 15 cm de espesor, formación de pendiente mínima del 2%, con el mismo tipo de hormigón, cerrada superiormente con tapa prefabricada de hormigón armado con cierre hermético al paso de los olores mefíticos. Incluso molde reutilizable de lámina metálica amortizable en 20 usos y sumidero sifónico prefabricado de hormigón con salida horizontal de 90/110 mm y rejilla homologada de PVC, sobre radier de hormigón.
Criterio de valoración económica: El precio no incluye la excavación ni el relleno del trasdós.
Incluye: Replanteo. Vaciado y compactación del hormigón en formación de radier. Colocación del molde reutilizable. Vaciado y compactación del hormigón en formación de la cámara de inspección. Retirada del molde. Conexionado de los colectores a la cámara de inspección. Relleno de hormigón para formación de pendientes. Colocación del sumidero sifónico en el dado de hormigón y montaje de la rejilla de sumidero. Colocación de la tapa y los accesorios. Comprobación de su correcto funcionamiento.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.275 | 64234.67 | 17664.534 |
| mt08epr030b | Ud | Molde reutilizable para formación de cámaras de inspección de sección cuadrada de 50x50x50 cm, de lámina metálica, incluso accesorios de montaje. (material) | 0.05 | 140078.32 | 7003.916 |
| mt11arf010a | Ud | Tapa de hormigón armado prefabricada, 50x50x5 cm. (material) | 1 | 6886.03 | 6886.030 |
| mt11sup050b | Ud | Sumidero sifónico prefabricado de hormigón, salida horizontal, con rejilla homologada de PVC, 250x250 mm y 90/110 mm de diámetro de salida. (material) | 1 | 18261.74 | 18261.740 |
| mo020 | h | Maestro 1ª construcción. (mano de obra) | 1.312 | 8327.21 | 10925.300 |
| mo113 | h | Jornal construcción. (mano de obra) | 0.945 | 5997.35 | 5667.496 |
| % | % | Herramientas | 2 % | 66409.016 | 1328.180 |
|  |  | Costes directos |  |  | 67737.196 |

Residuos:
- colocación: mt10hmf090fyeg; factor de residuo 0.00139927
- colocación: mt08epr030b; factor de residuo 1

## Recursos

**mt10hmf090fyeg** m³ Hormigón simple H30 (20) 20/6
Datos técnicos: Coste energético 2208.000 MJ; Emisión de CO2 253.000 kg; Código LER 17 01 01; Masa del elemento 2300 kg; Volumen 1.533333 m3

**mt08epr030b** Ud Molde reutilizable para formación de cámaras de inspección de sección cuadrada de 50x50x50 cm
Datos técnicos: Coste energético 393.200 MJ; Emisión de CO2 20.400 kg; Código LER 17 04 05; Masa del elemento 40 kg; Volumen 0.019048 m3
