# Sumidero sifónico

- Propiedad del archivo: CYPE Ingenieros S.A.
- Formato: FIEBDC-3/2016
- Programa: Generador de precios de la construcción. CYPE Ingenieros, S.A.
- Fecha: 17/05/2024
- Ámbito geográfico: Chile
- Divisa: CHL
- Costes indirectos: 3 %
- Gastos generales: 13 %
- Beneficio industrial: 6 %
- IVA: 19 %

## A Movimientos de tierra

### AS Red de desagüe

#### ASI Sistemas de evacuación de suelos

**ASI020** Ud Sumidero sifónico.
Instalación de sumidero sifónico de fundición gris, de 40x40 cm, para recogida de aguas pluviales o de locales húmedos. Incluso accesorios de montaje, piezas especiales y elementos de sujeción.
Incluye: Replanteo y trazado. Montaje, conexionado y comprobación de su correcto funcionamiento.
Criterio de medición de proyecto: Número de unidades previstas, según documentación gráfica de Proyecto.
Criterio de medición de obra: Se medirá el número de unidades realmente ejecutadas según especificaciones de Proyecto.

| Código | Ud | Descripción | Rendimiento | Precio | Importe |
|---|---|---|---|---|---|
| mt11suf010e | Ud | Sumidero sifónico de fundición gris, de 40x40 cm. (material) | 1 | 18729.99 | 18729.990 |
| mt11var020 | Ud | Kit de accesorios de montaje, piezas especiales y elementos de sujeción, para saneamiento. (material) | 1 | 516.45 | 516.450 |
| mo020 | h | Maestro 1ª construcción. (mano de obra) | 1.056 | 8327.21 | 8793.534 |
| mo112 | h | Jornal especializado de construcción. (mano de obra) | 0.528 | 6095.47 | 3218.408 |
| % | % | Herramientas | 2 % | 31258.382 | 625.168 |
|  |  | Costes directos |  |  | 31883.550 |

## Recursos

**mt11suf010e** Ud Sumidero sifónico de fundición gris, de 40x40 cm
Datos técnicos: Coste energético 203.571 MJ; Emisión de CO2 12.745 kg
Residuos:
- embalaje: re150101 Envases de papel y cartón. (componente de residuo); rendimiento 0.072 kg; Código LER 15 01 01; Masa del elemento 1 kg; Volumen 0.001333 m3
