# Encuentro de muro pantalla y placa de fundación

- Propiedad del archivo: CYPE Ingenieros S.A.
- Formato: FIEBDC-3/2016
- Programa: Generador de precios de la construcción. CYPE Ingenieros, S.A.
- Fecha: 17/05/2024
- Ámbito geográfico: Chile
- Divisa: CHL
- Costes indirectos: 3 %
- Gastos generales: 13 %
- Beneficio industrial: 6 %
- IVA: 19 %

## C Fundaciones

### CC Contenciones

#### CCP Muros pantalla

**CCP061** m Encuentro de muro pantalla y placa de fundación.
Encuentro de muro pantalla y placa de fundación, mediante 4 barras con resaltes de 16 mm de diámetro y 100 cm de longitud, de acero A63-42H, fijadas con resina epoxi cada 300 cm en orificios de 20 mm de diámetro y 250 mm de profundidad, practicados en rebaje perimetral con forma de media caña, de 5 cm de profundidad, ejecutado mediante fresado continuo del paramento del muro pantalla, y carga de escombros sobre camión o contenedor.
Incluye: Fresado del encuentro entre muro pantalla y placa de fundación. Replanteo de los orificios sobre el rebaje fresado. Ejecución de los taladros. Limpieza del polvo del interior de los taladros. Inyección de resina epoxi. Colocación de las armaduras de espera. Limpieza de los restos generados. Carga de escombros sobre camión o contenedor.
Criterio de medición de proyecto: Longitud medida según documentación gráfica de Proyecto.
Criterio de medición de obra: Se medirá la longitud realmente ejecutada según especificaciones de Proyecto.

| Código | Ud | Descripción | Rendimiento | Precio | Importe |
|---|---|---|---|---|---|
| mt07anq010 | Ud | Cartucho de adhesivo tixotrópico de dos componentes a base de resina epoxi, de 330 ml, para conexión de barra con resaltes de acero y muro pantalla. (material) | 0.867 | 36534.39 | 31675.316 |
| mt07aco100a | kg | Acero en barras con resaltes, A63-42H, de varios diámetros, según NCh204.Of77. (material) | 21.067 | 680.54 | 14336.936 |
| mq03fre010a | h | Equipo de fresado, para muro pantalla. (maquinaria) | 0.44 | 46554.07 | 20483.791 |
| mq01pan070b | h | Mini pala cargadora sobre neumáticos, de 52 kW/1 m³ kW. (maquinaria) | 0.44 | 23534.87 | 10355.343 |
| mq06eim060 | h | Aplicador manual para cartuchos de inyección de resinas, con accesorio mezclador. (maquinaria) | 3.864 | 1102.97 | 4261.876 |
| mo042 | h | Maestro 1ª estructurista. (mano de obra) | 1.328 | 8665.87 | 11508.275 |
| mo089 | h | Ayudante de estructurista. (mano de obra) | 1.328 | 6473.56 | 8596.888 |
| % | % | Herramientas | 2 % | 101218.425 | 2024.369 |
|  |  | Costes directos |  |  | 103242.794 |

Residuos:
- colocación: mt07anq010; factor de residuo 0.03
- colocación: mt07aco100a Acero en barras con resaltes, A63-42H, de varios diámetros, según NCh204.Of77; factor de residuo 0.0075
- demolición: ruo170101 Hormigón (hormigones, morteros y prefabricados). (componente de residuo); rendimiento 11.25 kg; Código LER 17 01 01; Masa del elemento 1 kg; Volumen 0.000667 m3

## Recursos

**mt07anq010** Ud Cartucho de adhesivo tixotrópico de dos componentes a base de resina epoxi
Datos técnicos: Coste energético 53.618 MJ; Emisión de CO2 2.261 kg; Código LER 17 09 04; Masa del elemento 0.396 kg; Volumen 0.000264 m3
Residuos:
- embalaje: re170203 Plástico. (componente de residuo); rendimiento 0.2 kg; Código LER 17 02 03; Masa del elemento 1 kg; Volumen 0.001667 m3

**mt07aco100a** kg Acero en barras con resaltes, A63-42H, de varios diámetros, según NCh204.Of77
Datos técnicos: Coste energético 9.830 MJ; Emisión de CO2 0.510 kg; Código LER 17 04 05; Masa del elemento 1 kg; Volumen 0.000476 m3
