# Demolición de bóveda de albañilería

- Propiedad del archivo: CYPE Ingenieros S.A.
- Formato: FIEBDC-3/2016
- Programa: Generador de precios de la construcción. CYPE Ingenieros, S.A.
- Fecha: 04/10/2024
- Ámbito geográfico: Chile
- Divisa: CHL
- Costes indirectos: 3 %
- Gastos generales: 13 %
- Beneficio industrial: 6 %
- IVA: 19 %

## D Demoliciones

### DE Estructuras

#### DEF Albañilería

**DEF050** m² Demolición de bóveda de albañilería.
Demolición de bóveda de albañilería de ladrillo cerámico macizo de 1 pie de espesor, con martillo neumático, y carga manual sobre camión o contenedor.
Incluye: Demolición del elemento. Fragmentación de los escombros en piezas manejables. Retirada y acopio de escombros. Limpieza de los restos de obra. Carga manual de escombros sobre camión o contenedor.
Criterio de medición de proyecto: Superficie medida por su intradós en verdadera magnitud, según documentación gráfica de Proyecto.
Criterio de medición de obra: Se medirá, por el intradós, la superficie realmente demolida según especificaciones de Proyecto.

| Código | Ud | Descripción | Rendimiento | Precio | Importe |
|---|---|---|---|---|---|
| mq05mai030 | h | Martillo neumático. (maquinaria) | 0.325 | 2996.97 | 974.015 |
| mq05pdm110 | h | Compresor portátil diesel media presión 10 m³/min. (maquinaria) | 0.162 | 5083.1 | 823.462 |
| mo112 | h | Jornal especializado de construcción. (mano de obra) | 0.395 | 6093.24 | 2406.830 |
| mo113 | h | Jornal construcción. (mano de obra) | 0.197 | 5995.15 | 1181.045 |
| % | % | Herramientas | 2 % | 5385.352 | 107.707 |
|  |  | Costes directos |  |  | 5493.059 |

Residuos:
- demolición: ruo170101 Hormigón (hormigones, morteros y prefabricados). (componente de residuo); rendimiento 88.667 kg; Código LER 17 01 01; Masa del elemento 1 kg; Volumen 0.000667 m3
- demolición: ruo170102 Ladrillos. (componente de residuo); rendimiento 556.416 kg; Código LER 17 01 02; Masa del elemento 1 kg; Volumen 0.0008 m3
