# Demolición de losa de hormigón armado, con medios manuales

- Propiedad del archivo: CYPE Ingenieros S.A.
- Formato: FIEBDC-3/2016
- Programa: Generador de precios de la construcción. CYPE Ingenieros, S.A.
- Fecha: 17/05/2024
- Ámbito geográfico: Chile
- Divisa: CHL
- Costes indirectos: 3 %
- Gastos generales: 13 %
- Beneficio industrial: 6 %
- IVA: 19 %

## D Demoliciones

### DE Estructuras

#### DEH Hormigón

**DEH020** m² Demolición de losa de hormigón armado, con medios manuales.
Demolición de losa continua con armadura cruzada de hormigón armado de 29 a 32 cm de canto total, con medios manuales, martillo neumático y equipo de oxicorte, previo levantado del piso y su base, y carga manual sobre camión o contenedor.
Criterio de valoración económica: El precio no incluye el levantado del piso.
Incluye: Replanteo de la superficie de losa a demoler. Demolición del elemento. Corte de las armaduras. Fragmentación de los escombros en piezas manejables. Retirada y acopio de escombros. Limpieza de los restos de obra. Carga manual de escombros sobre camión o contenedor.
Criterio de medición de proyecto: Superficie medida según documentación gráfica de Proyecto.
Criterio de medición de obra: Se medirá la superficie realmente demolida según especificaciones de Proyecto.

| Código | Ud | Descripción | Rendimiento | Precio | Importe |
|---|---|---|---|---|---|
| mq05mai030 | h | Martillo neumático. (maquinaria) | 1.275 | 2922.16 | 3725.754 |
| mq05pdm110 | h | Compresor portátil diesel media presión 10 m³/min. (maquinaria) | 0.638 | 4956.22 | 3162.068 |
| mq08sol010 | h | Equipo de oxicorte, con acetileno como combustible y oxígeno como comburente. (maquinaria) | 0.383 | 5278.52 | 2021.673 |
| mo019 | h | Maestro 1ª soldador. (mano de obra) | 0.465 | 8436.33 | 3922.893 |
| mo112 | h | Jornal especializado de construcción. (mano de obra) | 1.551 | 6095.47 | 9454.074 |
| mo113 | h | Jornal construcción. (mano de obra) | 1.163 | 5997.35 | 6974.918 |
| % | % | Herramientas | 2 % | 29261.380 | 585.228 |
|  |  | Costes directos |  |  | 29846.608 |

Residuos:
- demolición: ruo170101 Hormigón (hormigones, morteros y prefabricados). (componente de residuo); rendimiento 701.5 kg; Código LER 17 01 01; Masa del elemento 1 kg; Volumen 0.000667 m3
- demolición: ruo170405 Hierro y acero. (componente de residuo); rendimiento 22 kg; Código LER 17 04 05; Masa del elemento 1 kg; Volumen 0.000476 m3
